# Cobrimento decorativo com casca de pinho

- Propriedade do ficheiro: CYPE Ingenieros S.A.
- Formato: FIEBDC-3/2016
- Programa: Gerador de preços para construção civil. CYPE Ingenieros, S.A.
- Data: 29/05/2024
- Âmbito geográfico: Brasil
- Moeda: BRL
- Custos indiretos: 3 %
- Despesas gerais: 13 %
- Lucro: 6 %
- IVA: 17 %

## J Jardinagem

### JT Decoração e tratamento de superfícies

#### JTO Superfícies de materiais orgânicos

**JTO020** m² Cobrimento decorativo com casca de pinho.
Cobrimento decorativo, realizado através de: malha de polipropileno não tecido, de 100 mm/s de permeabilidade à água, expressa como índice de velocidade e 110 g/m² de massa superficial, com função anti-ervas, fixada no terreno com ancoragens de aço nervurado em forma de U, de 8 mm de diâmetro; e espalhamento de casca de pinho, qualidade extra, de 25/40 mm, com meios manuais, até formar uma camada uniforme de 5 cm de espessura mínima.
Inclui: Colocação da malha anti-ervas. Espalhamento da camada de proteção. Irrigação.
Critério de medição de projeto: Superfície medida em projeção horizontal, segundo documentação gráfica de Projeto.
Critério de quantitativos de obra: Medir-se-á, em projeção horizontal, a superfície realmente executada segundo especificações de Projeto.

| Código | Un | Descrição | Rendimento | Preço | Importância |
|---|---|---|---|---|---|
| mt48mal010e | m² | Malha de polipropileno não tecido, de 100 mm/s de permeabilidade à água, expressa como índice de velocidade, segundo ISO 11058, e 110 g/m² de massa superficial, com função anti-ervas, permeável ao ar e aos nutrientes, quimicamente inerte e estável tanto a solos ácidos como alcalinos e com resistência aos raios UV. (material) | 1.1 | 1.77 | 1.947 |
| mt48mal025 | Un | Ancoragem de aço nervurado em forma de U, de 8 mm de diâmetro, para fixação de redes e malhas ao terreno. (material) | 5 | 0.83 | 4.150 |
| mt48mod030c | m³ | Casca de pinho, qualidade extra, de 25/40 mm, para utilização decorativa. (material) | 0.05 | 152.15 | 7.608 |
| mt08aaa010a | m³ | Água. (material) | 0.006 | 3.77 | 0.023 |
| mo040 | h | Jardineiro. (mão de obra) | 0.095 | 32.24 | 3.063 |
| mo086 | h | Ajudante de jardineiro. (mão de obra) | 0.271 | 30.23 | 8.192 |
| % | % | Custos diretos complementares | 2 % | 24.983 | 0.500 |
|  |  | Custos diretos |  |  | 25.483 |

## Recursos

**mt08aaa010a** m³ Água
Dados técnicos: Custo energético 60.000 MJ; Emissão de CO2 30.000 kg
