# Vedação natural

- Propriedade do ficheiro: CYPE Ingenieros S.A.
- Formato: FIEBDC-3/2016
- Programa: Gerador de preços para construção civil. CYPE Ingenieros, S.A.
- Data: 29/10/2025
- Âmbito geográfico: Brasil
- Moeda: BRL
- Custos indiretos: 3 %
- Despesas gerais: 13 %
- Lucro: 6 %
- IVA: 17 %

## J Jardinagem

### JV Vedação e ocultação

#### JVC Fechamentos naturais

**JVC010** m² Vedação natural.
Vedação de vime natural, qualidade extra, tecido a cada 10 cm ccom rame galvanizado de 1 mm de diâmetro, ocultação de 75%, fixado com arame galvanizado sobre um suporte existente.
Inclui: Colocação da vedação natural e fixação com arame galvanizado.
Critério de medição de projeto: Superfície medida segundo documentação gráfica de Projeto.
Critério de quantitativos de obra: Medir-se-á a superfície realmente executada segundo especificações de Projeto.

| Código | Un | Descrição | Rendimento | Preço | Importância |
|---|---|---|---|---|---|
| mt48cnj030g | m² | Vime natural, qualidade extra, tecido a cada 10 cm ccom rame galvanizado de 1 mm de diâmetro, ocultação de 75%, fornecido em rolos de 200 cm de altura e 500 cm de comprimento. (material) | 1 | 55.32 | 55.320 |
| mt08var050 | kg | Arame galvanizado para atar, de 1,30 mm de diâmetro. (material) | 0.1 | 3.81 | 0.381 |
| mo040 | h | Jardineiro. (mão de obra) | 0.115 | 33.34 | 3.834 |
| mo115 | h | Operário jardineiro. (mão de obra) | 0.115 | 28.94 | 3.328 |
| % | % | Custos diretos complementares | 2 % | 62.863 | 1.257 |
|  |  | Custos diretos |  |  | 64.120 |

Resíduos:
- colocação: mt48cnj030g; fator de resíduo 0.0015
- colocação: mt08var050 Arame galvanizado para atar, de 1,30 mm de diâmetro; fator de resíduo 0.0038

## Recursos

**mt48cnj030g** m² Vime natural, qualidade extra
Dados técnicos: Custo energético 80.116 MJ; Emissão de CO2 -2.070 kg; Código LER 17 02 01; Massa do elemento 1.6 kg; Volume 0.001455 m3
Resíduos:
- embalagem: re170203 Plástico. (componente de resíduo); rendimento 0.002 kg; Código LER 17 02 03; Massa do elemento 1 kg; Volume 0.001667 m3

**mt08var050** kg Arame galvanizado para atar, de 1,30 mm de diâmetro
Dados técnicos: Custo energético 25.100 MJ; Emissão de CO2 2.560 kg; Código LER 17 04 05; Massa do elemento 1 kg; Volume 0.000476 m3
