# Vedação natural

- Propriedade do ficheiro: CYPE Ingenieros S.A.
- Formato: FIEBDC-3/2016
- Programa: Gerador de preços para construção civil. CYPE Ingenieros, S.A.
- Data: 27/09/2024
- Âmbito geográfico: Brasil
- Moeda: BRL
- Custos indiretos: 3 %
- Despesas gerais: 13 %
- Lucro: 6 %
- IVA: 17 %

## J Jardinagem

### JV Vedação e ocultação

#### JVC Fechamentos naturais

**JVC010** m² Vedação natural.
Vedação de caniço de bambu natural, de canas descascadas, de 150 cm de altura, cosido com arame galvanizado, fixado com arame galvanizado sobre um suporte existente.
Inclui: Colocação da vedação natural e fixação com arame galvanizado.
Critério de medição de projeto: Superfície medida segundo documentação gráfica de Projeto.
Critério de quantitativos de obra: Medir-se-á a superfície realmente executada segundo especificações de Projeto.

| Código | Un | Descrição | Rendimento | Preço | Importância |
|---|---|---|---|---|---|
| mt48cnj040h | m² | Caniço de bambu natural, de canas descascadas, de 150 cm de altura, cosido com arame galvanizado, fornecido em rolos de 500 cm de largura. (material) | 1 | 7.22 | 7.220 |
| mt08var050 | kg | Arame galvanizado para atar, de 1,30 mm de diâmetro. (material) | 0.1 | 3.77 | 0.377 |
| mo040 | h | Jardineiro. (mão de obra) | 0.23 | 32.24 | 7.415 |
| mo115 | h | Operário jardineiro. (mão de obra) | 0.23 | 27.81 | 6.396 |
| % | % | Custos diretos complementares | 2 % | 21.408 | 0.428 |
|  |  | Custos diretos |  |  | 21.836 |

Resíduos:
- colocação: mt48cnj040h; fator de resíduo 0.0015
- colocação: mt08var050 Arame galvanizado para atar, de 1,30 mm de diâmetro; fator de resíduo 0.0038

## Recursos

**mt48cnj040h** m² Caniço de bambu natural
Dados técnicos: Custo energético -9.153 MJ; Emissão de CO2 -0.909 kg; Código LER 17 02 01; Massa do elemento 0.56 kg; Volume 0.000509 m3
Resíduos:
- embalagem: re170203 Plástico. (componente de resíduo); rendimento 0.002 kg; Código LER 17 02 03; Massa do elemento 1 kg; Volume 0.001667 m3

**mt08var050** kg Arame galvanizado para atar, de 1,30 mm de diâmetro
Dados técnicos: Custo energético 25.100 MJ; Emissão de CO2 2.560 kg; Código LER 17 04 05; Massa do elemento 1 kg; Volume 0.000476 m3
