# Base granular

- Propriedade do ficheiro: CYPE Ingenieros S.A.
- Formato: FIEBDC-3/2016
- Programa: Gerador de preços para construção civil. CYPE Ingenieros, S.A.
- Data: 01/10/2024
- Âmbito geográfico: Brasil
- Moeda: BRL
- Custos indiretos: 3 %
- Despesas gerais: 13 %
- Lucro: 6 %
- IVA: 17 %

## M Pisos urbanos

### MB Bases e sub-bases

#### MBG Granulares

**MBG010** m³ Base granular.
Base granular com tout-venant natural granítico, e compactação a 96% do Proctor Modificado com meios mecânicos, em camadas de 30 cm de espessura, até alcançar uma densidade seca não inferior à 96% do Proctor Modificado da máxima obtida no ensaio Proctor Modificado, para melhoria das propriedades resistentes do terreno.
Critérios considerados na determinação do preço da unidade de obra: O preço não inclui a realização do ensaio Proctor Modificado.
Inclui: Transporte e descarga do material ao local de trabalho. Espalhamento do material em camadas de espessura uniforme. Humidificação ou secagem de cada camada. Compactação.
Critério de medição de projeto: Volume medido sobre os desenhos de perfis transversais do Projeto, que definem o movimento de terras a realizar em obra.
Critério de quantitativos de obra: Medir-se-á, em perfil compactado, o volume realmente executado segundo especificações de Projeto, sem incluir os incrementos por excessos de escavação não autorizados.

| Código | Un | Descrição | Rendimento | Preço | Importância |
|---|---|---|---|---|---|
| mt01zah010b | t | Tout-venant natural granítico. (material) | 2.2 | 31.93 | 70.246 |
| mq02rot030b | h | Compactador tandem auto-propulsado, de 63 kW, de 9,65 t, largura de trabalho 168 cm. (equipamento) | 0.11 | 178.75 | 19.663 |
| mq04dua020b | h | Dumper de descarga frontal de 2 t de carga útil. (equipamento) | 0.11 | 40.41 | 4.445 |
| mq02cia020j | h | Caminhão cisterna, de 8 m³ de capacidade. (equipamento) | 0.011 | 462.84 | 5.091 |
| mo113 | h | Auxiliar de serviços gerais. (mão de obra) | 0.216 | 27.81 | 6.007 |
| % | % | Custos diretos complementares | 2 % | 105.452 | 2.109 |
|  |  | Custos diretos |  |  | 107.561 |

Resíduos:
- colocação: mt01zah010b Tout-venant natural granítico; fator de resíduo 0.00692122

## Recursos

**mt01zah010b** t Tout-venant natural granítico
Dados técnicos: Custo energético 127.000 MJ; Emissão de CO2 7.000 kg; Código LER 01 04 08; Massa do elemento 1000 kg; Volume 0.666667 m3
