# Meio-fio de madeira

- Propriedade do ficheiro: CYPE Ingenieros S.A.
- Formato: FIEBDC-3/2016
- Programa: Gerador de preços para construção civil. CYPE Ingenieros, S.A.
- Data: 29/05/2024
- Âmbito geográfico: Brasil
- Moeda: BRL
- Custos indiretos: 3 %
- Despesas gerais: 13 %
- Lucro: 6 %
- IVA: 17 %

## M Pisos urbanos

### ML Bordas e limites de pisos

#### MLB Meios-fios

**MLB030** m Meio-fio de madeira.
Meio-fio de madeira de pinheiro-bravo (Pinus pinaster), de 18x6 cm de seção, cor castanho, tratada em autoclave através do método Bethell, com classe de risco 4, com arestas arredondadas na face superior, fixado horizontalmente sobre lastro de concreto simples C20 classe de agressividade ambiental I e tipo de ambiente rural, brita 1, consistência S50 de 20 cm de espessura e 10 cm de largura de cada lado do meio-fio, concretagem desde caminhão, espalhamento e vibração, com acabamento com pré-execução de mestras e nivelado, segundo caimentos do projeto e colocado sobre solo de fundação com índice CBR > 5 (California Bearing Ratio), não incluído neste preço. Inclusive elementos de ancoragem e limpeza.
Inclui: Marcação de alinhamentos e níveis. Derramamento e espalhamento do concreto em camada de apoio. Disposição, aprumo e nivelamento. Fixação do meio-fio de madeira à base.
Critério de medição de projeto: Comprimento medido segundo documentação gráfica de Projeto.
Critério de quantitativos de obra: Medir-se-á o comprimento realmente executado segundo especificações de Projeto.

| Código | Un | Descrição | Rendimento | Preço | Importância |
|---|---|---|---|---|---|
| mt10hmf060ana | m³ | Concreto simples C20 classe de agressividade ambiental I e tipo de ambiente rural, brita 1, consistência S50, dosado em central, segundo ABNT NBR 8953. (material) | 0.062 | 314.35 | 19.490 |
| mt18jbf010a | m | Meio-fio de madeira de pinheiro-bravo (Pinus pinaster), acabamento escovado, de 18x6 cm de seção e 122 cm de comprimento, cor castanho, com arestas arredondadas na face superior, tratada em autoclave através do método Bethell, com classe de risco 4. (material) | 1.2 | 28.67 | 34.404 |
| mt18mva085a | Un | Bucha expansiva metálica e tira-fundo, para fixação de elementos de madeira sobre suporte base de concreto. (material) | 1 | 3.55 | 3.550 |
| mo041 | h | Oficial de obras de construção civil. (mão de obra) | 0.274 | 32.24 | 8.834 |
| mo087 | h | Ajudante de obras de construção civil. (mão de obra) | 0.313 | 30.23 | 9.462 |
| % | % | Custos diretos complementares | 2 % | 75.740 | 1.515 |
|  |  | Custos diretos |  |  | 77.255 |

Resíduos:
- colocação: mt10hmf060ana; fator de resíduo 0.0012861
- colocação: mt18jbf010a; fator de resíduo 0.00840669

## Recursos

**mt10hmf060ana** m³ Concreto simples C20 classe de agressividade ambiental I e tipo de ambiente rural
Dados técnicos: Custo energético 1920.000 MJ; Emissão de CO2 240.000 kg; Código LER 17 01 01; Massa do elemento 2400 kg; Volume 1.6 m3

**mt18jbf010a** m Meio-fio de madeira de pinheiro-bravo (Pinus pinaster)
Dados técnicos: Custo energético 361.731 MJ; Emissão de CO2 -11.005 kg; Código LER 17 02 01; Massa do elemento 5.83 kg; Volume 0.0053 m3
Resíduos:
- embalagem: re170203 Plástico. (componente de resíduo); rendimento 0.003 kg; Código LER 17 02 03; Massa do elemento 1 kg; Volume 0.001667 m3

**mt18mva085a** Un Bucha expansiva metálica e tira-fundo, para fixação de elementos de madeira sobre suporte base de concreto
Dados técnicos: Custo energético 0.289 MJ; Emissão de CO2 0.016 kg; Código LER 17 04 05; Massa do elemento 0.021 kg; Volume 0.00001 m3
Resíduos:
- embalagem: re150101 Embalagens de papel e cartão. (componente de resíduo); rendimento 0.002 kg; Código LER 15 01 01; Massa do elemento 1 kg; Volume 0.001333 m3
- embalagem: re170203 Plástico; rendimento 0.001 kg
