# Borda metálica de aço galvanizado

- Propriedade do ficheiro: CYPE Ingenieros S.A.
- Formato: FIEBDC-3/2016
- Programa: Gerador de preços para construção civil. CYPE Ingenieros, S.A.
- Data: 29/05/2024
- Âmbito geográfico: Brasil
- Moeda: BRL
- Custos indiretos: 3 %
- Despesas gerais: 13 %
- Lucro: 6 %
- IVA: 17 %

## M Pisos urbanos

### ML Bordas e limites de pisos

#### MLD Bordas

**MLD120** m Borda metálica de aço galvanizado.
Formação de borda e limite de piso através de peças flexíveis de chapa dobrada de aço galvanizado de 90 a 100 microns, de 200 mm de altura, 1,2 mm de espessura, acabamento natural, com o extremo superior arredondado com uma largura de 7 mm, colocadas linearmente com sobreposição entre elas, unidas entre si através de parafusos passantes o auto-roscantes de aço galvanizado, fixadas ao terreno com estacas metálicas. Inclusive marcação, escavação manual do terreno, cortes, parafusos passantes o auto-roscantes de aço galvanizado, placas de ligaçaõ, esquinas e estacas metálicas para fixação ao terreno, resolução das uniões entre peças, resolução de esquinas, enchimento e compactação do terreno contíguo à borda já colocada, limpeza e eliminação de material restante.
Inclui: Preparação do terreno. Escavação da vala. Introdução das peças de borda na vala. União entre peças de borda. Resolução de esquinas. Enchimento da vala e compactação do terreno. Limpeza e eliminação do material sobrante.
Critério de medição de projeto: Comprimento medido segundo documentação gráfica de Projeto.
Critério de quantitativos de obra: Medir-se-á o comprimento realmente executado segundo especificações de Projeto.

| Código | Un | Descrição | Rendimento | Preço | Importância |
|---|---|---|---|---|---|
| mt18bme030g | m | Borda metálica de peças flexíveis de chapa dobrada de aço galvanizado de 90 a 100 microns, de 200 mm de altura, 1,2 mm de espessura, acabamento natural, com o extremo superior arredondado com uma largura de 7 mm, colocadas linearmente com sobreposição entre elas, unidas entre si através de parafusos passantes o auto-roscantes de aço galvanizado, fixadas ao terreno com estacas metálicas, inclusive parafusos passantes o auto-roscantes de aço galvanizado, placas de ligaçaõ, esquinas e estacas metálicas para fixação ao terreno. (material) | 1.05 | 29.29 | 30.755 |
| mo041 | h | Oficial de obras de construção civil. (mão de obra) | 0.345 | 32.24 | 11.123 |
| % | % | Custos diretos complementares | 2 % | 41.878 | 0.838 |
|  |  | Custos diretos |  |  | 42.716 |
