# Borda de travessas de madeira

- Propriedade do ficheiro: CYPE Ingenieros S.A.
- Formato: FIEBDC-3/2016
- Programa: Gerador de preços para construção civil. CYPE Ingenieros, S.A.
- Data: 29/10/2025
- Âmbito geográfico: Brasil
- Moeda: BRL
- Custos indiretos: 3 %
- Despesas gerais: 13 %
- Lucro: 6 %
- IVA: 17 %

## M Pisos urbanos

### ML Bordas e limites de pisos

#### MLD Bordas

**MLD010** m Borda de travessas de madeira.
Formação de borda e limite de piso através de uma travessa de madeira de carvalho envelhecida, de 18x12 cm, colocada horizontalmente sobre o terreno. Inclusive marcação, escavação manual do terreno, selecção e corte de travessas limpeza do material sobrante., enchimento e compactação do terreno contíguo à borda já colocada e eliminação e limpeza do material sobrante.
Inclui: Marcação. Escavação e preparação do terreno. Disposição, aprumo e nivelamento. Enchimento da vala e compactação do terreno. Eliminação e limpeza do material sobrante.
Critério de medição de projeto: Comprimento medido segundo documentação gráfica de Projeto.
Critério de quantitativos de obra: Medir-se-á o comprimento realmente executado segundo especificações de Projeto.

| Código | Un | Descrição | Rendimento | Preço | Importância |
|---|---|---|---|---|---|
| mt18bma010e | m | Travessa de madeira de carvalho envelhecida, de 18x12 cm. (material) | 1.2 | 30.77 | 36.924 |
| mo087 | h | Ajudante de obras de construção civil. (mão de obra) | 0.345 | 31.49 | 10.864 |
| % | % | Custos diretos complementares | 2 % | 47.788 | 0.956 |
|  |  | Custos diretos |  |  | 48.744 |

Resíduos:
- colocação: mt18bma010e Travessa de madeira de carvalho envelhecida, de 18x12 cm; fator de resíduo 0.00798624

## Recursos

**mt18bma010e** m Travessa de madeira de carvalho envelhecida, de 18x12 cm
Dados técnicos: Custo energético 977.896 MJ; Emissão de CO2 -29.788 kg; Código LER 17 02 01; Massa do elemento 15.768 kg; Volume 0.014335 m3
Resíduos:
- embalagem: re170203 Plástico. (componente de resíduo); rendimento 0.003 kg; Código LER 17 02 03; Massa do elemento 1 kg; Volume 0.001667 m3
