# Junta de retração em piso contínuo de concreto, através do corte com disco de diamante

- Propriedade do ficheiro: CYPE Ingenieros S.A.
- Formato: FIEBDC-3/2016
- Programa: Gerador de preços para construção civil. CYPE Ingenieros, S.A.
- Data: 14/02/2025
- Âmbito geográfico: Brasil
- Moeda: BRL
- Custos indiretos: 3 %
- Despesas gerais: 13 %
- Lucro: 6 %
- IVA: 17 %

## M Pisos urbanos

### MP Pisos urbanos

#### MPC Contínuos de concreto

**MPC100** m Junta de retração em piso contínuo de concreto, através do corte com disco de diamante.
Junta de retração em piso contínuo de concreto, de 3 a 5 mm de largura e 20 mm de profundidade, através de corte com disco de diamante.
Inclui: Implantação da junta. Corte do concreto. Limpeza final da junta.
Critério de medição de projeto: Comprimento medido segundo documentação gráfica de Projeto.
Critério de quantitativos de obra: Medir-se-á o comprimento realmente executado segundo especificações de Projeto.

| Código | Un | Descrição | Rendimento | Preço | Importância |
|---|---|---|---|---|---|
| mq06cor020 | h | Equipamento para corte de juntas em lastros de concreto. (equipamento) | 0.165 | 41.42 | 6.834 |
| mo112 | h | Servente de pedreiro. (mão de obra) | 0.172 | 29.17 | 5.017 |
| % | % | Custos diretos complementares | 2 % | 11.851 | 0.237 |
|  |  | Custos diretos |  |  | 12.088 |

Resíduos:
- demolição: ruo170101 Resíduos de cimento. (componente de resíduo); rendimento 0.322 kg; Código LER 17 01 01; Massa do elemento 1 kg; Volume 0.000667 m3
