# Cobrimento protetor e drenante de anel perimetral de tronco de árvore

- Propriedade do ficheiro: CYPE Ingenieros S.A.
- Formato: FIEBDC-3/2016
- Programa: Gerador de preços para construção civil. CYPE Ingenieros, S.A.
- Data: 27/09/2024
- Âmbito geográfico: Brasil
- Moeda: BRL
- Custos indiretos: 3 %
- Despesas gerais: 13 %
- Lucro: 6 %
- IVA: 17 %

## M Pisos urbanos

### MP Pisos urbanos

#### MPD Drenantes

**MPD025** m² Cobrimento protetor e drenante de anel perimetral de tronco de árvore.
Cobrimento protetor e drenante de anel perimetral de tronco de árvore para permitir o seu crescimento, realizado através de espalhamento de argamassa realizada "in loco" à base de resina epóxi bicomponente e granulados de cortiça natural, procedente de painéis reciclados, sem aditivos, cor preto, de granulometria compreendida entre 3 e 5 mm, densidade entre 72 e 80 kg/m³ e condutibilidade térmica 0,043 W/(mK), com meios manuais, até formar uma camada uniforme de 20 mm de espessura mínima.
Inclui: Espalhamento da camada de proteção.
Critério de medição de projeto: Superfície medida segundo documentação gráfica de Projeto.
Critério de quantitativos de obra: Medir-se-á a superfície realmente executada segundo especificações de Projeto.

| Código | Un | Descrição | Rendimento | Preço | Importância |
|---|---|---|---|---|---|
| mt16fso010ef | m³ | Granulados de cortiça natural, procedente de painéis reciclados, sem aditivos, cor preto, de granulometria compreendida entre 3 e 5 mm, densidade entre 72 e 80 kg/m³ e condutibilidade térmica 0,043 W/(mK). (material) | 0.012 | 1284.03 | 15.408 |
| mt47pcd020a | kg | Resina epóxi bicomponente. (material) | 1 | 204.43 | 204.430 |
| mo040 | h | Jardineiro. (mão de obra) | 0.575 | 32.24 | 18.538 |
| mo086 | h | Ajudante de jardineiro. (mão de obra) | 0.575 | 30.23 | 17.382 |
| % | % | Custos diretos complementares | 2 % | 255.758 | 5.115 |
|  |  | Custos diretos |  |  | 260.873 |

Resíduos:
- colocação: mt16fso010ef; fator de resíduo 0.014
- colocação: mt47pcd020a Resina epóxi bicomponente; fator de resíduo 0.03

## Recursos

**mt16fso010ef** m³ Granulados de cortiça natural
Dados técnicos: Custo energético 5134.560 MJ; Emissão de CO2 -130.720 kg; Código LER 17 02 01; Massa do elemento 76 kg; Volume 0.069091 m3

**mt47pcd020a** kg Resina epóxi bicomponente
Dados técnicos: Custo energético 86.761 MJ; Emissão de CO2 3.294 kg; Código LER 17 09 04; Massa do elemento 1 kg; Volume 0.000667 m3
Resíduos:
- embalagem: re170203 Plástico. (componente de resíduo); rendimento 0.003 kg; Código LER 17 02 03; Massa do elemento 1 kg; Volume 0.001667 m3
