# Piso drenante, com grelha alveolar e inerte

- Propriedade do ficheiro: CYPE Ingenieros S.A.
- Formato: FIEBDC-3/2016
- Programa: Gerador de preços para construção civil. CYPE Ingenieros, S.A.
- Data: 27/09/2024
- Âmbito geográfico: Brasil
- Moeda: BRL
- Custos indiretos: 3 %
- Despesas gerais: 13 %
- Lucro: 6 %
- IVA: 17 %

## M Pisos urbanos

### MP Pisos urbanos

#### MPD Drenantes

**MPD200** m² Piso drenante, com grelha alveolar e inerte.
Piso drenante, para tráfego de pedestres, formado por camada de drenagem compactada de brita filtrante não selecionada, de 8 cm de espessura, camada de nivelação compactada de areia com granulometria de 0 a 5 mm de diâmetro, limpa, de 2 cm de espessura, grelha alveolar de polietileno de alta densidade (HDPE) estável aos raios UV, resistência à compressão 400 t/m², de 58x58x3 cm, cor branca, com uma percentagem de ocos de 61% e camada de enchimento compactada de brita calcária selecionada, cor, com granulometria de 5 a 10 mm de diâmetro, de 6 cm de espessura cobrindo a grelha alveolar.
Inclui: Transporte e descarga do material ao local de trabalho. Espalhamento e compactação da camada de drenagem. Espalhamento e compactação da camada de nivelação. Disposição das grelhas alveolares. Espalhamento e compactação da capa de enchimento.
Critério de medição de projeto: Superfície medida segundo documentação gráfica de Projeto.
Critério de quantitativos de obra: Medir-se-á a superfície realmente executada segundo especificações de Projeto.

| Código | Un | Descrição | Rendimento | Preço | Importância |
|---|---|---|---|---|---|
| mt01ard030b | t | Brita filtrante não selecionada. (material) | 0.12 | 53.06 | 6.367 |
| mt01ara010a | m³ | Areia com granulometria de 0 a 5 mm de diâmetro, limpa. (material) | 0.02 | 40.06 | 0.801 |
| mt18rad011a | m² | Grelha alveolar de polietileno de alta densidade (HDPE) estável aos raios UV, resistência à compressão 400 t/m², de 58x58x3 cm, cor branca, com uma percentagem de ocos de 61%, para estabilização de pisos drenantes com inertes. (material) | 1.05 | 45.2 | 47.460 |
| mt01arp030a | m³ | Brita calcária selecionada, cor, com granulometria de 5 a 10 mm de diâmetro. (material) | 0.06 | 70.6 | 4.236 |
| mq01pan070b | h | Mini pá carregadeira sobre pneus, de 52 kW/1 m³ kW. (equipamento) | 0.025 | 134.7 | 3.368 |
| mq02rod010d | h | Placa vibratória de condução manual, de 300 kg, largura de trabalho 70 cm, reversível. (equipamento) | 0.026 | 26.2 | 0.681 |
| mo041 | h | Oficial de obras de construção civil. (mão de obra) | 0.094 | 32.24 | 3.031 |
| mo087 | h | Ajudante de obras de construção civil. (mão de obra) | 0.207 | 30.23 | 6.258 |
| % | % | Custos diretos complementares | 2 % | 72.202 | 1.444 |
|  |  | Custos diretos |  |  | 73.646 |

Resíduos:
- colocação: mt01ard030b Brita filtrante não selecionada; fator de resíduo 0.00474561
- colocação: mt01ara010a Areia com granulometria de 0 a 5 mm de diâmetro, limpa; fator de resíduo 0.003
- colocação: mt01arp030a Brita calcária selecionada, cor, com granulometria de 5 a 10 mm de diâmetro; fator de resíduo 0.00686724

## Recursos

**mt01ard030b** t Brita filtrante não selecionada
Dados técnicos: Custo energético 75.000 MJ; Emissão de CO2 4.000 kg; Código LER 01 04 08; Massa do elemento 1000 kg; Volume 0.666667 m3

**mt01ara010a** m³ Areia com granulometria de 0 a 5 mm de diâmetro, limpa
Dados técnicos: Custo energético 146.250 MJ; Emissão de CO2 7.800 kg; Código LER 01 04 09; Massa do elemento 1950 kg; Volume 1.21875 m3

**mt01arp030a** m³ Brita calcária selecionada, cor, com granulometria de 5 a 10 mm de diâmetro
Dados técnicos: Custo energético 146.250 MJ; Emissão de CO2 7.800 kg; Código LER 01 04 08; Massa do elemento 1950 kg; Volume 1.3 m3
