# Piso drenante, com grelha alveolar e grama

- Propriedade do ficheiro: CYPE Ingenieros S.A.
- Formato: FIEBDC-3/2016
- Programa: Gerador de preços para construção civil. CYPE Ingenieros, S.A.
- Data: 19/06/2025
- Âmbito geográfico: Brasil
- Moeda: BRL
- Custos indiretos: 3 %
- Despesas gerais: 13 %
- Lucro: 6 %
- IVA: 17 %

## M Pisos urbanos

### MP Pisos urbanos

#### MPD Drenantes

**MPD210** m² Piso drenante, com grelha alveolar e grama.
Piso drenante, para tráfego de pedestres, com uma resistência à compressão de 400 N/mm², formado por geotêxtil não tecido composto por fibras de poliéster entrelaçadas, (120 g/m²), camada de drenagem compactada de brita filtrante não selecionada, de 20 cm de espessura, geotêxtil não tecido composto por fibras de poliéster entrelaçadas, (120 g/m²), camada de nivelação compactada de areia com granulometria de 0 a 5 mm de diâmetro, limpa, de 4 cm de espessura, painel alveolar de polietileno e polipropileno, de 49,2x49,2x3,9 cm, cor verde, com geotêxtil de polipropileno incorporado em uma das suas faces e camada de enchimento de terra vegetal crivada e mistura de sementes para grama cobrindo a placa alveolar.
Inclui: Transporte e descarga do material ao local de trabalho. Espalhamento e compactação da camada de drenagem. Espalhamento e compactação da camada de nivelação. Marcação e corte das grelhas alveolares. Disposição das grelhas alveolares. Adubação do fundo e espalhamento da camada de enchimento. Distribuição de sementes. Tapamento com húmus. Primeira irrigação.
Critério de medição de projeto: Superfície medida segundo documentação gráfica de Projeto.
Critério de quantitativos de obra: Medir-se-á a superfície realmente executada segundo especificações de Projeto.

| Código | Un | Descrição | Rendimento | Preço | Importância |
|---|---|---|---|---|---|
| mt14gso020aaa | m² | Geotêxtil não tecido composto por fibras de poliéster entrelaçadas, com uma resistência à tração longitudinal de 1,22 kN/m, uma resistência à tração transversal de 1,44 kN/m, uma abertura de cone ao ensaio de perfuração dinâmica segundo ISO 13433 inferior a 45 mm, resistência CBR ao punçoamento 0,3 kN e uma massa superficial de 120 g/m². (material) | 2.1 | 3.38 | 7.098 |
| mt01ard030b | t | Brita filtrante não selecionada. (material) | 0.2 | 53.5 | 10.700 |
| mt01ara010a | m³ | Areia com granulometria de 0 a 5 mm de diâmetro, limpa. (material) | 0.04 | 40.4 | 1.616 |
| mt18rap020o | m² | Painel alveolar de polietileno e polipropileno, de 49,2x49,2x3,9 cm, cor verde, com geotêxtil de polipropileno incorporado em uma das suas faces, para estabilização de pisos drenantes com grama. (material) | 1.05 | 56.8 | 59.640 |
| mt48tie030a | m³ | Terra vegetal crivada, fornecida a granel. (material) | 0.1 | 60.13 | 6.013 |
| mt48tis010a | kg | Mistura de sementes para grama. (material) | 0.4 | 15.91 | 6.364 |
| mt48tif020a | kg | Adubo para pré-sementeira de grama. (material) | 0.035 | 3.66 | 0.128 |
| mt48tie040 | kg | Húmus limpo crivado. (material) | 5 | 0.09 | 0.450 |
| mt08aaa010a | m³ | Água. (material) | 0.5 | 3.81 | 1.905 |
| mq01pan070b | h | Mini pá carregadeira sobre pneus, de 52 kW/1 m³ kW. (equipamento) | 0.026 | 143.26 | 3.725 |
| mq02rod010d | h | Placa vibratória de condução manual, de 300 kg, largura de trabalho 70 cm, reversível. (equipamento) | 0.029 | 27.86 | 0.808 |
| mo041 | h | Oficial de obras de construção civil. (mão de obra) | 0.23 | 33.34 | 7.668 |
| mo087 | h | Ajudante de obras de construção civil. (mão de obra) | 0.46 | 31.49 | 14.485 |
| mo040 | h | Jardineiro. (mão de obra) | 0.23 | 33.34 | 7.668 |
| mo115 | h | Operário jardineiro. (mão de obra) | 0.46 | 28.94 | 13.312 |
| % | % | Custos diretos complementares | 2 % | 141.580 | 2.832 |
|  |  | Custos diretos |  |  | 144.412 |

Resíduos:
- colocação: mt14gso020aaa; fator de resíduo 0.07
- colocação: mt01ard030b Brita filtrante não selecionada; fator de resíduo 0.00474561
- colocação: mt01ara010a Areia com granulometria de 0 a 5 mm de diâmetro, limpa; fator de resíduo 0.003
- colocação: mt48tie030a Terra vegetal crivada, fornecida a granel; fator de resíduo 0.003
- colocação: mt48tif020a Adubo para pré-sementeira de grama; fator de resíduo 0.052198

## Recursos

**mt14gso020aaa** m² Geotêxtil não tecido composto por fibras de poliéster entrelaçadas
Dados técnicos: Custo energético 6.811 MJ; Emissão de CO2 0.350 kg; Código LER 17 06 04; Massa do elemento 0.1 kg; Volume 0.000167 m3
Resíduos:
- embalagem: re170203 Plástico. (componente de resíduo); rendimento 0.024 kg; Código LER 17 02 03; Massa do elemento 1 kg; Volume 0.001667 m3

**mt01ard030b** t Brita filtrante não selecionada
Dados técnicos: Custo energético 75.000 MJ; Emissão de CO2 4.000 kg; Código LER 01 04 08; Massa do elemento 1000 kg; Volume 0.666667 m3

**mt01ara010a** m³ Areia com granulometria de 0 a 5 mm de diâmetro, limpa
Dados técnicos: Custo energético 146.250 MJ; Emissão de CO2 7.800 kg; Código LER 01 04 09; Massa do elemento 1950 kg; Volume 1.21875 m3

**mt48tie030a** m³ Terra vegetal crivada, fornecida a granel
Dados técnicos: Custo energético 574.000 MJ; Emissão de CO2 41.000 kg; Código LER 17 05 04; Massa do elemento 2050 kg; Volume 1.28125 m3

**mt48tif020a** kg Adubo para pré-sementeira de grama
Dados técnicos: Custo energético 30.291 MJ; Emissão de CO2 3.674 kg; Código LER 06 10 99; Massa do elemento 1 kg; Volume 0.001111 m3
Resíduos:
- embalagem: re170203 Plástico; rendimento 0.003 kg

**mt08aaa010a** m³ Água
Dados técnicos: Custo energético 60.000 MJ; Emissão de CO2 30.000 kg
