# Piso drenante, com peças pré-fabricadas de concreto e inerte

- Propriedade do ficheiro: CYPE Ingenieros S.A.
- Formato: FIEBDC-3/2016
- Programa: Gerador de preços para construção civil. CYPE Ingenieros, S.A.
- Data: 29/10/2025
- Âmbito geográfico: Brasil
- Moeda: BRL
- Custos indiretos: 3 %
- Despesas gerais: 13 %
- Lucro: 6 %
- IVA: 17 %

## M Pisos urbanos

### MP Pisos urbanos

#### MPD Drenantes

**MPD220** m² Piso drenante, com peças pré-fabricadas de concreto e inerte.
Piso drenante, para tráfego de pedestres, com uma resistência à flexão-tração de 4 N/mm², uma capacidade drenante de 144 l/(m²·min) e com resistência ao deslizamento alta, formado por camada de nivelação compactada de areia com granulometria de 0 a 5 mm de diâmetro, limpa, de 2 cm de espessura, peças drenantes pré-fabricadas de concreto de 60x40x9,5 cm, cor cinza, com aberturas preenchidas com gravilha de 5 a 10 mm de diâmetro e camada de enchimento compactada de brita calcária selecionada, cor, com granulometria de 5 a 10 mm de diâmetro, de 6 cm de espessura cobrindo a grelha alveolar.
Critérios considerados na determinação do preço da unidade de obra: O preço não inclui a base suporte.
Inclui: Transporte e descarga do material ao local de trabalho. Espalhamento e compactação da camada de nivelação. Colocação das peças pré-fabricadas. Espalhamento e compactação da capa de enchimento.
Critério de medição de projeto: Superfície medida segundo documentação gráfica de Projeto.
Critério de quantitativos de obra: Medir-se-á a superfície realmente executada segundo especificações de Projeto.

| Código | Un | Descrição | Rendimento | Preço | Importância |
|---|---|---|---|---|---|
| mt01ara010a | m³ | Areia com granulometria de 0 a 5 mm de diâmetro, limpa. (material) | 0.02 | 40.4 | 0.808 |
| mt18bre020a | m² | Peças drenantes pré-fabricadas de concreto de 60x40x9,5 cm, cor cinza, classe resistente à flexão 1, classe resistente segundo a carga de ruptura 45, coeficiente de absorção de água <= 6%, classe de desgaste por abrasão 3. (material) | 1.05 | 35.61 | 37.391 |
| mt01arp030c | m³ | Brita calcária selecionada, cor, com granulometria de 5 a 10 mm de diâmetro. (material) | 0.06 | 68.34 | 4.100 |
| mq01pan070b | h | Mini pá carregadeira sobre pneus, de 52 kW/1 m³ kW. (equipamento) | 0.023 | 143.26 | 3.295 |
| mq02rod010d | h | Placa vibratória de condução manual, de 300 kg, largura de trabalho 70 cm, reversível. (equipamento) | 0.024 | 27.86 | 0.669 |
| mo041 | h | Oficial de obras de construção civil. (mão de obra) | 0.115 | 33.34 | 3.834 |
| mo087 | h | Ajudante de obras de construção civil. (mão de obra) | 0.23 | 31.49 | 7.243 |
| % | % | Custos diretos complementares | 2 % | 57.340 | 1.147 |
|  |  | Custos diretos |  |  | 58.487 |

Resíduos:
- colocação: mt01ara010a Areia com granulometria de 0 a 5 mm de diâmetro, limpa; fator de resíduo 0.003
- colocação: mt18bre020a; fator de resíduo 0.0084
- colocação: mt01arp030c Brita calcária selecionada, cor, com granulometria de 5 a 10 mm de diâmetro; fator de resíduo 0.0070127

## Recursos

**mt01ara010a** m³ Areia com granulometria de 0 a 5 mm de diâmetro, limpa
Dados técnicos: Custo energético 146.250 MJ; Emissão de CO2 7.800 kg; Código LER 01 04 09; Massa do elemento 1950 kg; Volume 1.21875 m3

**mt18bre020a** m² Peças drenantes pré-fabricadas de concreto de 60x40x9,5 cm
Dados técnicos: Custo energético 12.747 MJ; Emissão de CO2 21.926 kg; Código LER 17 01 01; Massa do elemento 146 kg; Volume 0.097333 m3
Resíduos:
- embalagem: re170201 Madeira. (componente de resíduo); rendimento 0.045 kg; Código LER 17 02 01; Massa do elemento 1 kg; Volume 0.000909 m3
- embalagem: re170203 Plástico. (componente de resíduo); rendimento 0.023 kg; Código LER 17 02 03; Massa do elemento 1 kg; Volume 0.001667 m3

**mt01arp030c** m³ Brita calcária selecionada, cor, com granulometria de 5 a 10 mm de diâmetro
Dados técnicos: Custo energético 146.250 MJ; Emissão de CO2 7.800 kg; Código LER 01 04 08; Massa do elemento 1950 kg; Volume 1.3 m3
