# Deck de madeira

- Propriedade do ficheiro: CYPE Ingenieros S.A.
- Formato: FIEBDC-3/2016
- Programa: Gerador de preços para construção civil. CYPE Ingenieros, S.A.
- Data: 26/09/2021
- Âmbito geográfico: Brasil
- Moeda: BRL
- Custos indiretos: 3 %
- Despesas gerais: 13 %
- Lucro: 6 %
- IVA: 17 %

## M Pisos urbanos

### MP Pisos urbanos

#### MPM De madeira

**MPM010** m² Deck de madeira.
Deck formado por pranchas de madeira maciça de Freixo comum (Fraxinus angustifolia), termotratada, de 20x100x2400 mm, cor castanho, com classe de risco 2, fixadas através do sistema de fixação à vista, sobre ripas de madeira de pinheiro-bravo (Pinus pinaster), tratada em autoclave através do método Bethell, com classe de risco 4 de 65x38 mm, separadas 50 cm entre si; escovamento e posterior aplicação de duas demãos de lasur aquoso de secagem rápida para exterior, cor Pino, acabamento acetinado rendimento: 0,083 l/m² cada demão como tratamento protetor e decorativo. Inclusive parafusos autoperfurantes de aço inoxidável para fixação das réguas às ripas.
Inclui: Implantação, nivelação e fixação das ripas. Colocação das tábuas da primeira fiada. Fixação das tábuas da primeira fiada sobre as ripas. Colocação e fixação das sucessivas fiadas. Lixamento. Aplicação de duas demãos de acabamento.
Critério de medição de projeto: Superfície útil, medida segundo documentação gráfica de Projeto. Não foi incrementada a medição por perdas, uma vez que na composição se considerou 5% a mais.
Critério de quantitativos de obra: Medir-se-á a superfície realmente executada segundo especificações de Projeto.
Critérios considerados na determinação do preço da unidade de obra: O preço não inclui a base de concreto.

| Código | Un | Descrição | Rendimento | Preço | Importância |
|---|---|---|---|---|---|
| mt18mva015d | m | Ripa de madeira de pinho, de 65x38 mm, tratada em autoclave, com classe de risco 4, para apoio e fixação dos pisos deck de exterior. (material) | 1.5 | 7.28 | 10.920 |
| mt18mtf030hca | m² | Pranchas de madeira maciça de Freixo comum (Fraxinus angustifolia), termotratada, através da exposição da madeira a ciclos de temperatura de até 240°C e vapor de água, em uma atmósfera livre de oxigênio e de pressão controlada, de 20x100x2400 mm, cor castanho, com classe de risco 2, para escovamento e aplicação de um tratamento protetor e decorativo em obra. (material) | 1.05 | 167.67 | 176.054 |
| mt18mva095 | Un | Parafuso autoperfurante de aço inoxidável, com cabeça em forma de avelã. (material) | 66 | 0.4 | 26.400 |
| mt18mva085a | Un | Bucha expansiva metálica e tira-fundo, para fixação de ripas ou terças de madeira sobre suporte base de concreto. (material) | 6 | 3.42 | 20.520 |
| mt27lsa020a | l | Lasur aquoso de secagem rápida para exterior, cor Pino, acabamento acetinado, à base de resinas acrílicas híbridas e copolímeros de poliuretano, com um agente biocida, contra fungos de mancha azul e bolores, com resistência à intempérie, para aplicar com trincha, rolo ou pistola sobre pisos exteriores de madeira, como tratamento protetor e decorativo. (material) | 0.166 | 71.66 | 11.896 |
| mo025 | h | Colocador de pisos de madeira. (mão de obra) | 0.574 | 24.24 | 13.914 |
| mo063 | h | Ajudante de colocador de pisos de madeira. (mão de obra) | 0.574 | 20.92 | 12.008 |
| mo038 | h | Pintor. (mão de obra) | 0.344 | 24.24 | 8.339 |
| mo076 | h | Ajudante de pintor. (mão de obra) | 0.057 | 20.92 | 1.192 |
| % | % | Custos diretos complementares | 2 % | 281.243 | 5.625 |
|  |  | Custos diretos |  |  | 286.868 |

Resíduos:
- colocação: mt18mva015d; fator de resíduo 0.0533213
- colocação: mt18mtf030hca; fator de resíduo 0.028
- colocação: mt27lsa020a; fator de resíduo 0.03

## Recursos

**mt18mva015d** m Ripa de madeira de pinho
Dados técnicos: Custo energético 113.909 MJ; Emissão de CO2 -1.814 kg; Código LER 17 02 01; Massa do elemento 1.36 kg; Volume 0.001236 m3
Resíduos:
- embalagem: re170203 Plástico. (componente de resíduo); rendimento 0.002 kg; Código LER 17 02 03; Massa do elemento 1 kg; Volume 0.001667 m3

**mt18mtf030hca** m² Pranchas de madeira maciça de Freixo comum (Fraxinus angustifolia)
Dados técnicos: Custo energético 942.747 MJ; Emissão de CO2 -22.189 kg; Código LER 17 02 01; Massa do elemento 13.15 kg; Volume 0.011955 m3
Resíduos:
- embalagem: re170203 Plástico; rendimento 0.042 kg

**mt27lsa020a** l Lasur aquoso de secagem rápida para exterior
Dados técnicos: Custo energético 96.481 MJ; Emissão de CO2 3.872 kg; Código LER 17 09 04; Massa do elemento 1.02 kg; Volume 0.00068 m3
Resíduos:
- embalagem: re150104 Embalagens de metal. (componente de resíduo); rendimento 0.064 kg; Código LER 15 01 04; Massa do elemento 1 kg; Volume 0.001667 m3
