# Passadiço de madeira

- Propriedade do ficheiro: CYPE Ingenieros S.A.
- Formato: FIEBDC-3/2016
- Programa: Gerador de preços para construção civil. CYPE Ingenieros, S.A.
- Data: 14/02/2025
- Âmbito geográfico: Brasil
- Moeda: BRL
- Custos indiretos: 3 %
- Despesas gerais: 13 %
- Lucro: 6 %
- IVA: 17 %

## M Pisos urbanos

### MP Pisos urbanos

#### MPM De madeira

**MPM005** m² Passadiço de madeira.
Passadiço formado por tábuas de madeira maciça, de pinheiro-bravo (Pinus pinaster), de 45x140x2050 mm, cor castanho, tratada em autoclave através do método Bethell, com classe de risco 4, sobre uma base existente. Inclusive peças especiais.
Critérios considerados na determinação do preço da unidade de obra: O preço não inclui a base de apoio.
Inclui: Marcação. Colocação das tábuas.
Critério de medição de projeto: Superfície útil, medida segundo documentação gráfica de Projeto. Não foi incrementada a medição por perdas, uma vez que na composição se considerou 5% a mais.
Critério de quantitativos de obra: Medir-se-á a superfície realmente executada segundo especificações de Projeto.

| Código | Un | Descrição | Rendimento | Preço | Importância |
|---|---|---|---|---|---|
| mt18mtf020a | m² | Tábuas de madeira maciça, de pinheiro-bravo (Pinus pinaster), de 45x140x2050 mm, cor castanho, tratada em autoclave através do método Bethell, com classe de risco 4. (material) | 1.05 | 74.57 | 78.299 |
| mo025 | h | Colocador de pisos de madeira. (mão de obra) | 0.172 | 33.34 | 5.734 |
| mo063 | h | Ajudante de colocador de pisos de madeira. (mão de obra) | 0.172 | 31.49 | 5.416 |
| % | % | Custos diretos complementares | 2 % | 89.449 | 1.789 |
|  |  | Custos diretos |  |  | 91.238 |

Resíduos:
- colocação: mt18mtf020a; fator de resíduo 0.014

## Recursos

**mt18mtf020a** m² Tábuas de madeira maciça
Dados técnicos: Custo energético 1207.178 MJ; Emissão de CO2 -19.152 kg; Código LER 17 02 01; Massa do elemento 14.4 kg; Volume 0.013091 m3
Resíduos:
- embalagem: re170203 Plástico. (componente de resíduo); rendimento 0.03 kg; Código LER 17 02 03; Massa do elemento 1 kg; Volume 0.001667 m3
