# Deck de madeira

- Propriedade do ficheiro: CYPE Ingenieros S.A.
- Formato: FIEBDC-3/2016
- Programa: Gerador de preços para construção civil. CYPE Ingenieros, S.A.
- Data: 29/05/2024
- Âmbito geográfico: Brasil
- Moeda: BRL
- Custos indiretos: 3 %
- Despesas gerais: 13 %
- Lucro: 6 %
- IVA: 17 %

## M Pisos urbanos

### MP Pisos urbanos

#### MPM De madeira

**MPM010** m² Deck de madeira.
Deck formado por pranchas de madeira maciça de pinheiro-bravo (Pinus pinaster), tratada em autoclave, de 20x95x2050 mm, cor castanho, com classe de risco 4, fixadas através do sistema de fixação à vista, sobre ripas de madeira de pinheiro-bravo (Pinus pinaster), tratada em autoclave, com classe de risco 4 de 65x38 mm, separadas 50 cm entre si. Inclusive parafusos autoperfurantes de aço inoxidável para fixação das réguas às ripas.
Critérios considerados na determinação do preço da unidade de obra: O preço não inclui a base de concreto.
Inclui: Implantação, nivelação e fixação das ripas. Colocação das tábuas da primeira fiada. Fixação das tábuas da primeira fiada sobre as ripas. Colocação e fixação das sucessivas fiadas. Lixamento.
Critério de medição de projeto: Superfície útil, medida segundo documentação gráfica de Projeto. Não foi incrementada a medição por perdas, uma vez que na composição se considerou 5% a mais.
Critério de quantitativos de obra: Medir-se-á a superfície realmente executada segundo especificações de Projeto.

| Código | Un | Descrição | Rendimento | Preço | Importância |
|---|---|---|---|---|---|
| mt18mva015e | m | Ripa de 65x38 mm de seção, de madeira de pinheiro-bravo (Pinus pinaster), tratada em autoclave, com classe de risco 4, acabamento escovado, com umidade inferior a 20%. (material) | 2.1 | 9.64 | 20.244 |
| mt18mtf030ayp | m² | Pranchas de madeira maciça de pinheiro-bravo (Pinus pinaster), tratada em autoclave, através do método Bethell, de 20x95x2050 mm, cor castanho, com classe de risco 4, para escovamento e aplicação de um tratamento protetor e decorativo em obra. (material) | 1.05 | 41.09 | 43.145 |
| mt18mva095 | Un | Parafuso autoperfurante de aço inoxidável, com cabeça escareada. (material) | 66 | 0.41 | 27.060 |
| mt18mva085a | Un | Bucha expansiva metálica e tira-fundo, para fixação de elementos de madeira sobre suporte base de concreto. (material) | 6 | 3.55 | 21.300 |
| mo025 | h | Colocador de pisos de madeira. (mão de obra) | 0.575 | 32.24 | 18.538 |
| mo063 | h | Ajudante de colocador de pisos de madeira. (mão de obra) | 0.575 | 30.23 | 17.382 |
| % | % | Custos diretos complementares | 2 % | 147.669 | 2.953 |
|  |  | Custos diretos |  |  | 150.622 |

Resíduos:
- colocação: mt18mva015e; fator de resíduo 0.0128412
- colocação: mt18mtf030ayp; fator de resíduo 0.014
- colocação: mt18mva095 Parafuso autoperfurante de aço inoxidável, com cabeça escareada; fator de resíduo 0.00482456

## Recursos

**mt18mva015e** m Ripa de 65x38 mm de seção
Dados técnicos: Custo energético 113.947 MJ; Emissão de CO2 -1.812 kg; Código LER 17 02 01; Massa do elemento 1.36 kg; Volume 0.001236 m3
Resíduos:
- embalagem: re170203 Plástico. (componente de resíduo); rendimento 0.002 kg; Código LER 17 02 03; Massa do elemento 1 kg; Volume 0.001667 m3

**mt18mtf030ayp** m² Pranchas de madeira maciça de pinheiro-bravo (Pinus pinaster)
Dados técnicos: Custo energético 906.110 MJ; Emissão de CO2 -14.328 kg; Código LER 17 02 01; Massa do elemento 10.8 kg; Volume 0.009818 m3
Resíduos:
- embalagem: re170203 Plástico; rendimento 0.03 kg

**mt18mva095** Un Parafuso autoperfurante de aço inoxidável, com cabeça escareada
Dados técnicos: Custo energético 0.546 MJ; Emissão de CO2 0.081 kg; Código LER 17 04 05; Massa do elemento 0.0114 kg; Volume 0.000005 m3
Resíduos:
- embalagem: re150101 Embalagens de papel e cartão. (componente de resíduo); rendimento 0.001 kg; Código LER 15 01 01; Massa do elemento 1 kg; Volume 0.001333 m3

**mt18mva085a** Un Bucha expansiva metálica e tira-fundo, para fixação de elementos de madeira sobre suporte base de concreto
Dados técnicos: Custo energético 0.289 MJ; Emissão de CO2 0.016 kg; Código LER 17 04 05; Massa do elemento 0.021 kg; Volume 0.00001 m3
Resíduos:
- embalagem: re150101 Embalagens de papel e cartão; rendimento 0.002 kg
- embalagem: re170203 Plástico; rendimento 0.001 kg
