# Piso de material granular "in loco" com aplicação de cal hidráulica natural

- Propriedade do ficheiro: CYPE Ingenieros S.A.
- Formato: FIEBDC-3/2016
- Programa: Gerador de preços para construção civil. CYPE Ingenieros, S.A.
- Data: 29/10/2025
- Âmbito geográfico: Brasil
- Moeda: BRL
- Custos indiretos: 3 %
- Despesas gerais: 13 %
- Lucro: 6 %
- IVA: 17 %

## M Pisos urbanos

### MP Pisos urbanos

#### MPO Granulares

**MPO030** m² Piso de material granular "in loco" com aplicação de cal hidráulica natural.
Execução "in loco" de piso de material granular, em solo pouco argiloso, através da estabilização do terreno existente com 20 kg de estabilizante e consolidante de terrenos, à base de cal hidráulica natural, espalhado sobre o terreno e misturado com o mesmo até uma profundidade de 15 cm através de motoniveladora, compactação da mistura com meios mecânicos até alcançar uma densidade seca não inferior a 95% da máxima obtida no ensaio Proctor Modificado. Incluindo preparação da superfície através de supressão vegetal da terra vegetal, escarificação do terreno e remoção e carga para caminhão dos restos e resíduos.
Critérios considerados na determinação do preço da unidade de obra: O preço não inclui a realização do ensaio Proctor Modificado nem o transporte.
Inclui: Limpeza do terreno. Escarificação do terreno a estabilizar. Espalhamento da cal. Mistura da cal com o terreno. Nivelação da mistura. Umedecimento e compactação da mistura. Remoção e carga para caminhão de restos e desperdícios.
Critério de medição de projeto: Superfície medida em projeção horizontal, segundo documentação gráfica de Projeto.
Critério de quantitativos de obra: Medir-se-á, em projeção horizontal, a superfície realmente executada segundo especificações de Projeto.

| Código | Un | Descrição | Rendimento | Preço | Importância |
|---|---|---|---|---|---|
| mt28mif040 | kg | Estabilizante e consolidante de terrenos, à base de cal hidráulica natural, fornecida em sacos de 35 kg, para estabilização de caminhos e sendeiros. (material) | 20 | 1.39 | 27.800 |
| mq01pan010a | h | Pá carregadeira sobre pneus de 120 kW/1,9 m³. (equipamento) | 0.017 | 175.39 | 2.982 |
| mq04dua020b | h | Dumper de descarga frontal de 2 t de carga útil. (equipamento) | 0.002 | 40.41 | 0.081 |
| mq01mot010a | h | Motoniveladora de 141 kW. (equipamento) | 0.002 | 295.51 | 0.591 |
| mq02rov010i | h | Compactador monocilíndrico vibrante auto-propulsado, de 129 kW, de 16,2 t, largura de trabalho 213,4 cm. (equipamento) | 0.033 | 271.61 | 8.963 |
| mq02cia020j | h | Caminhão cisterna, de 8 m³ de capacidade. (equipamento) | 0.002 | 462.84 | 0.926 |
| mo041 | h | Oficial de obras de construção civil. (mão de obra) | 0.287 | 33.34 | 9.569 |
| mo087 | h | Ajudante de obras de construção civil. (mão de obra) | 0.287 | 31.49 | 9.038 |
| % | % | Custos diretos complementares | 2 % | 59.950 | 1.199 |
|  |  | Custos diretos |  |  | 61.149 |

Resíduos:
- colocação: mt28mif040; fator de resíduo 0.042

## Recursos

**mt28mif040** kg Estabilizante e consolidante de terrenos
Dados técnicos: Custo energético 5.021 MJ; Emissão de CO2 0.227 kg; Código LER 17 09 04; Massa do elemento 1 kg; Volume 0.000667 m3
Resíduos:
- embalagem: re150101 Embalagens de papel e cartão. (componente de resíduo); rendimento 0.009 kg; Código LER 15 01 01; Massa do elemento 1 kg; Volume 0.001333 m3
- embalagem: re170203 Plástico. (componente de resíduo); rendimento 0.002 kg; Código LER 17 02 03; Massa do elemento 1 kg; Volume 0.001667 m3
