# Empedrado

- Propriedade do ficheiro: CYPE Ingenieros S.A.
- Formato: FIEBDC-3/2016
- Programa: Gerador de preços para construção civil. CYPE Ingenieros, S.A.
- Data: 29/05/2024
- Âmbito geográfico: Brasil
- Moeda: BRL
- Custos indiretos: 3 %
- Despesas gerais: 13 %
- Lucro: 6 %
- IVA: 17 %

## M Pisos urbanos

### MP Pisos urbanos

#### MPP De pedra natural

**MPP030** m² Empedrado.
Empedrado realizado com inerte de seixo rolado de 10 a 12 mm de tamanho máximo, colocado a topo, com disposição irregular, sobre camada de argamassa de cimento CEM II/B-P 32,5 N tipo M-7,5, de 60 mm de espessura. Inclusive marcação, colocação e remoção de fôrmas, irrigação e rejuntamento com calda de cimento, remoção em fresco dos restos de calda e limpeza final.
Inclui: Marcação. Colocação de fôrmas. Espalhamento da camada de argamassa. Colocação individual dos inertes. Aplicação da calda de cimento. Remoção de fôrmas. Limpeza final.
Critério de medição de projeto: Superfície medida em projeção horizontal, segundo documentação gráfica de Projeto.
Critério de quantitativos de obra: Medir-se-á, em projeção horizontal, a superfície realmente executada segundo especificações de Projeto.

| Código | Un | Descrição | Rendimento | Preço | Importância |
|---|---|---|---|---|---|
| mt09mor010d | m³ | Argamassa de cimento CEM II/B-L 32,5 N tipo M-7,5, confeccionada em obra com 270 kg/m³ de cimento e uma proporção em volume 1/5. (material) | 0.06 | 298.3 | 17.898 |
| mt01arp170a | t | Seixos rolados selecionados, de 10 a 12 mm de tamanho máximo, para empedrados. (material) | 0.016 | 63.04 | 1.009 |
| mt09lec020a | m³ | Calda de cimento CEM II/B-L 32,5 N 1/2. (material) | 0.002 | 318.79 | 0.638 |
| mt08aaa010a | m³ | Água. (material) | 0.01 | 3.77 | 0.038 |
| mo041 | h | Oficial de obras de construção civil. (mão de obra) | 2.414 | 32.24 | 77.827 |
| mo087 | h | Ajudante de obras de construção civil. (mão de obra) | 2.414 | 30.23 | 72.975 |
| % | % | Custos diretos complementares | 2 % | 170.385 | 3.408 |
|  |  | Custos diretos |  |  | 173.793 |

Resíduos:
- colocação: mt09mor010d; fator de resíduo 0.0036
- colocação: mt01arp170a Seixos rolados selecionados, de 10 a 12 mm de tamanho máximo, para empedrados; fator de resíduo 0.00373185
- colocação: mt09lec020a Calda de cimento CEM II/B-L 32,5 N 1/2; fator de resíduo 0.0036

## Recursos

**mt09mor010d** m³ Argamassa de cimento CEM II/B-L 32,5 N tipo M-7,5
Dados técnicos: Custo energético 3724.000 MJ; Emissão de CO2 323.000 kg; Código LER 17 01 01; Massa do elemento 1900 kg; Volume 1.266667 m3

**mt01arp170a** t Seixos rolados selecionados, de 10 a 12 mm de tamanho máximo, para empedrados
Dados técnicos: Custo energético 75.000 MJ; Emissão de CO2 4.000 kg; Código LER 17 05 04; Massa do elemento 1000 kg; Volume 0.625 m3

**mt09lec020a** m³ Calda de cimento CEM II/B-L 32,5 N 1/2
Dados técnicos: Custo energético 3724.000 MJ; Emissão de CO2 323.000 kg; Código LER 17 01 01; Massa do elemento 1900 kg; Volume 1.266667 m3

**mt08aaa010a** m³ Água
Dados técnicos: Custo energético 60.000 MJ; Emissão de CO2 30.000 kg
