# Marcação de setas e inscrições em vias

- Propriedade do ficheiro: CYPE Ingenieros S.A.
- Formato: FIEBDC-3/2016
- Programa: Gerador de preços para construção civil. CYPE Ingenieros, S.A.
- Data: 01/10/2024
- Âmbito geográfico: Brasil
- Moeda: BRL
- Custos indiretos: 3 %
- Despesas gerais: 13 %
- Lucro: 6 %
- IVA: 17 %

## M Pisos urbanos

### MS Sinalização viária

#### MSH Sinalização horizontal

**MSH030** m² Marcação de setas e inscrições em vias.
Aplicação mecânica com máquina de acionamento manual de tinta alcídica cor branca, para marcação de setas e inscrições em vias. Inclusive microesferas de vidro, para conseguir efeito retrorreflectora em seco e com húmidade ou chuva.
Inclui: Varredura através de varredora mecânica. Pré-marcação. Aplicação mecânica da mistura com máquina de acionamento manual.
Critério de medição de projeto: Superfície medida segundo documentação gráfica de Projeto.
Critério de quantitativos de obra: Será medida a superfície realmente fresada segundo especificações de Projeto.

| Código | Un | Descrição | Rendimento | Preço | Importância |
|---|---|---|---|---|---|
| mt27mvh030a | kg | Tinta alcídica cor branca. (material) | 0.72 | 9.08 | 6.538 |
| mt27mvh100b | kg | Microesferas de vidro. (material) | 0.45 | 6.31 | 2.840 |
| mq11bar010 | h | Varredora rebocada com motor auxiliar. (equipamento) | 0.001 | 259.52 | 0.260 |
| mq08war010a | h | Máquina manual, para pintar marcas rodoviárias sobre faixa de rodagem. (equipamento) | 0.006 | 130.79 | 0.785 |
| mo041 | h | Oficial de obras de construção civil. (mão de obra) | 0.04 | 32.24 | 1.290 |
| mo087 | h | Ajudante de obras de construção civil. (mão de obra) | 0.08 | 30.23 | 2.418 |
| % | % | Custos diretos complementares | 2 % | 14.131 | 0.283 |
|  |  | Custos diretos |  |  | 14.414 |

Resíduos:
- colocação: mt27mvh030a Tinta alcídica cor branca; fator de resíduo 0.055
- colocação: mt27mvh100b Microesferas de vidro; fator de resíduo 0.011

## Recursos

**mt27mvh030a** kg Tinta alcídica cor branca
Dados técnicos: Custo energético 27.070 MJ; Emissão de CO2 1.204 kg; Código LER 08 01 11; Massa do elemento 1 kg; Volume 0.001111 m3
Resíduos:
- embalagem: re170203 Plástico. (componente de resíduo); rendimento 0.032 kg; Código LER 17 02 03; Massa do elemento 1 kg; Volume 0.001667 m3

**mt27mvh100b** kg Microesferas de vidro
Dados técnicos: Custo energético 14.960 MJ; Emissão de CO2 1.120 kg; Código LER 17 02 02; Massa do elemento 1 kg; Volume 0.001 m3
