# Geotêxtil tecido

- Propriedade do ficheiro: CYPE Ingenieros S.A.
- Formato: FIEBDC-3/2016
- Programa: Gerador de preços para construção civil. CYPE Ingenieros, S.A.
- Data: 01/10/2024
- Âmbito geográfico: Brasil
- Moeda: BRL
- Custos indiretos: 3 %
- Despesas gerais: 13 %
- Lucro: 6 %
- IVA: 17 %

## N Isolamentos e impermeabilizações

### NG Geosintéticos

#### NGX Geotêxteis

**NGX020** m² Geotêxtil tecido.
Geotêxtil tecido à base de polipropileno, com uma resistência à tração longitudinal de 18,0 kN/m, uma resistência à tração transversal de 16,0 kN/m, uma abertura de cone ao ensaio de perfuração dinâmica segundo ISO 13433 inferior a 17 mm, resistência CBR ao punçoamento 2 kN e uma massa superficial de 83 g/m². Colocação em obra: com sobreposições e com estacas de ancoragem de aço, em forma de L, de 6 mm de diâmetro (2 ud/m²), diretamente sobre o terreno.
Inclui: Colocação do geotêxtil. Resolução de sobreposições e uniões. Fixação do geotêxtil.
Critério de medição de projeto: Superfície medida segundo documentação gráfica de Projeto.
Critério de quantitativos de obra: Medir-se-á a superfície realmente executada segundo especificações de Projeto, incluindo as entregas e as sobreposições.

| Código | Un | Descrição | Rendimento | Preço | Importância |
|---|---|---|---|---|---|
| mt14gsa040aa | m² | Geotêxtil tecido à base de polipropileno, com uma resistência à tração longitudinal de 18 kN/m, uma resistência à tração transversal de 16 kN/m, uma abertura de cone ao ensaio de perfuração dinâmica segundo ISO 13433 inferior a 17 mm, resistência CBR ao punçoamento 2 kN e uma massa superficial de 83 g/m². (material) | 1.1 | 6.41 | 7.051 |
| mt48mal015c | Un | Estaca de ancoragem de aço, em forma de L, de 6 mm de diâmetro, para fixação de redes e malhas ao terreno. (material) | 2 | 1.7 | 3.400 |
| mo041 | h | Oficial de obras de construção civil. (mão de obra) | 0.002 | 32.24 | 0.064 |
| mo087 | h | Ajudante de obras de construção civil. (mão de obra) | 0.005 | 30.23 | 0.151 |
| % | % | Custos diretos complementares | 2 % | 10.666 | 0.213 |
|  |  | Custos diretos |  |  | 10.879 |

Resíduos:
- colocação: mt14gsa040aa; fator de resíduo 0.07

## Recursos

**mt14gsa040aa** m² Geotêxtil tecido à base de polipropileno
Dados técnicos: Custo energético 12.063 MJ; Emissão de CO2 0.426 kg; Código LER 17 06 04; Massa do elemento 0.083 kg; Volume 0.000138 m3
Resíduos:
- embalagem: re170203 Plástico. (componente de resíduo); rendimento 0.024 kg; Código LER 17 02 03; Massa do elemento 1 kg; Volume 0.001667 m3
