# Impermeabilização de canal, com geotêxtil e geomembrana

- Propriedade do ficheiro: CYPE Ingenieros S.A.
- Formato: FIEBDC-3/2016
- Programa: Gerador de preços para construção civil. CYPE Ingenieros, S.A.
- Data: 29/05/2024
- Âmbito geográfico: Brasil
- Moeda: BRL
- Custos indiretos: 3 %
- Despesas gerais: 13 %
- Lucro: 6 %
- IVA: 17 %

## N Isolamentos e impermeabilizações

### NI Impermeabilizações

#### NIB Obras hidráulicas

**NIB020** m² Impermeabilização de canal, com geotêxtil e geomembrana.
Impermeabilização de canal de água não potável, com geomembrana homogênea de policloreto de vinila plastificado (PVC-P), com resistência à intempérie, de 1,2 mm de espessura, cor azul, com uma densidade de 1240 kg/m³ segundo ISO 1183, resistência CBR ao punçoamento de 1,8 kN segundo ISO 12236 e uma resistência ao rasgamento superior a 40 kN/m, colocada com sobreposições, sem aderir ao suporte, sobre geotêxtil não tecido sintético, termosoldado, de polipropileno, com uma resistência à tração longitudinal de 28,0 kN/m, uma resistência à tração transversal de 32,0 kN/m, uma abertura de cone ao ensaio de perfuração dinâmica segundo ISO 13433 inferior a 4 mm, resistência CBR ao punçoamento 1,5 kN e uma massa superficial de 400 g/m².
Inclui: Limpeza prévia da superfície suporte. Implantação e corte. Colocação do geotêxtil. Colocação da impermeabilização. Resolução das uniões.
Critério de medição de projeto: Superfície medida segundo documentação gráfica de Projeto.
Critério de quantitativos de obra: Medir-se-á a superfície realmente executada segundo especificações de Projeto.

| Código | Un | Descrição | Rendimento | Preço | Importância |
|---|---|---|---|---|---|
| mt14gso030eiCb | m² | Geotêxtil não tecido sintético, termosoldado, de polipropileno, com uma resistência à tração longitudinal de 28 kN/m, uma resistência à tração transversal de 32 kN/m, uma abertura de cone ao ensaio de perfuração dinâmica segundo ISO 13433 inferior a 4 mm, resistência CBR ao punçoamento 1,5 kN e uma massa superficial de 400 g/m². (material) | 1.1 | 24.22 | 26.642 |
| mt15dag020b | m² | Geomembrana homogênea de policloreto de vinila plastificado (PVC-P), com resistência à intempérie, de 1,2 mm de espessura, cor azul, com uma densidade de 1240 kg/m³ segundo ISO 1183, resistência CBR ao punçoamento de 1,8 kN segundo ISO 12236 e uma resistência ao rasgamento superior a 40 kN/m, fornecida em rolos de 2,05 m de largura e 150 m de comprimento. (material) | 1.1 | 39.76 | 43.736 |
| mo029 | h | Aplicador de lâminas impermeabilizantes. (mão de obra) | 0.207 | 32.24 | 6.674 |
| mo067 | h | Ajudante de aplicador de lâminas impermeabilizantes. (mão de obra) | 0.207 | 30.23 | 6.258 |
| % | % | Custos diretos complementares | 2 % | 83.310 | 1.666 |
|  |  | Custos diretos |  |  | 84.976 |

Resíduos:
- colocação: mt14gso030eiCb; fator de resíduo 0.035
- colocação: mt15dag020b; fator de resíduo 0.048

## Recursos

**mt14gso030eiCb** m² Geotêxtil não tecido sintético
Dados técnicos: Custo energético 50.222 MJ; Emissão de CO2 1.660 kg; Código LER 17 06 04; Massa do elemento 0.4 kg; Volume 0.000667 m3
Resíduos:
- embalagem: re170203 Plástico. (componente de resíduo); rendimento 0.034 kg; Código LER 17 02 03; Massa do elemento 1 kg; Volume 0.001667 m3

**mt15dag020b** m² Geomembrana homogênea de policloreto de vinila plastificado (PVC-P)
Dados técnicos: Custo energético 122.094 MJ; Emissão de CO2 4.356 kg; Código LER 17 06 04; Massa do elemento 1.488 kg; Volume 0.00248 m3
Resíduos:
- embalagem: re170203 Plástico; rendimento 0.024 kg
