# Impermeabilização de canal, com geotêxtil e geomembrana

- Propriedade do ficheiro: CYPE Ingenieros S.A.
- Formato: FIEBDC-3/2016
- Programa: Gerador de preços para construção civil. CYPE Ingenieros, S.A.
- Data: 29/05/2024
- Âmbito geográfico: Brasil
- Moeda: BRL
- Custos indiretos: 3 %
- Despesas gerais: 13 %
- Lucro: 6 %
- IVA: 17 %

## N Isolamentos e impermeabilizações

### NI Impermeabilizações

#### NIB Obras hidráulicas

**NIB020** m² Impermeabilização de canal, com geotêxtil e geomembrana.
Impermeabilização de canal de água não potável, com geomembrana homogênea de policloreto de vinila plastificado (PVC-P), com resistência à intempérie, de 1,5 mm de espessura, cor azul, com uma densidade de 1240 kg/m³ segundo ISO 1183, resistência CBR ao punçoamento de 2,3 kN segundo ISO 12236 e uma resistência ao rasgamento superior a 40 kN/m, colocada com sobreposições, sem aderir ao suporte, sobre geotêxtil tecido à base de polipropileno, com uma resistência à tração longitudinal de 70,0 kN/m, uma resistência à tração transversal de 70,0 kN/m, uma abertura de cone ao ensaio de perfuração dinâmica segundo ISO 13433 inferior a 9 mm, resistência CBR ao punçoamento 7,5 kN e uma massa superficial de 296 g/m².
Inclui: Limpeza prévia da superfície suporte. Implantação e corte. Colocação do geotêxtil. Colocação da impermeabilização. Resolução das uniões.
Critério de medição de projeto: Superfície medida segundo documentação gráfica de Projeto.
Critério de quantitativos de obra: Medir-se-á a superfície realmente executada segundo especificações de Projeto.

| Código | Un | Descrição | Rendimento | Preço | Importância |
|---|---|---|---|---|---|
| mt14gsa040ff | m² | Geotêxtil tecido à base de polipropileno, com uma resistência à tração longitudinal de 70 kN/m, uma resistência à tração transversal de 70 kN/m, uma abertura de cone ao ensaio de perfuração dinâmica segundo ISO 13433 inferior a 9 mm, resistência CBR ao punçoamento 7,5 kN e uma massa superficial de 296 g/m². (material) | 1.1 | 19.66 | 21.626 |
| mt15dag020d | m² | Geomembrana homogênea de policloreto de vinila plastificado (PVC-P), com resistência à intempérie, de 1,5 mm de espessura, cor azul, com uma densidade de 1240 kg/m³ segundo ISO 1183, resistência CBR ao punçoamento de 2,3 kN segundo ISO 12236 e uma resistência ao rasgamento superior a 40 kN/m, fornecida em rolos de 2,05 m de largura e 150 m de comprimento. (material) | 1.1 | 48.96 | 53.856 |
| mo029 | h | Aplicador de lâminas impermeabilizantes. (mão de obra) | 0.207 | 32.24 | 6.674 |
| mo067 | h | Ajudante de aplicador de lâminas impermeabilizantes. (mão de obra) | 0.207 | 30.23 | 6.258 |
| % | % | Custos diretos complementares | 2 % | 88.414 | 1.768 |
|  |  | Custos diretos |  |  | 90.182 |

Resíduos:
- colocação: mt14gsa040ff; fator de resíduo 0.035
- colocação: mt15dag020d; fator de resíduo 0.048

## Recursos

**mt14gsa040ff** m² Geotêxtil tecido à base de polipropileno
Dados técnicos: Custo energético 38.021 MJ; Emissão de CO2 1.271 kg; Código LER 17 06 04; Massa do elemento 0.296 kg; Volume 0.000493 m3
Resíduos:
- embalagem: re170203 Plástico. (componente de resíduo); rendimento 0.034 kg; Código LER 17 02 03; Massa do elemento 1 kg; Volume 0.001667 m3

**mt15dag020d** m² Geomembrana homogênea de policloreto de vinila plastificado (PVC-P)
Dados técnicos: Custo energético 152.037 MJ; Emissão de CO2 5.416 kg; Código LER 17 06 04; Massa do elemento 1.86 kg; Volume 0.0031 m3
Resíduos:
- embalagem: re170203 Plástico; rendimento 0.024 kg
