# Reforço de impermeabilização de balsa, pequeno embalse ou canal, com geomembrana

- Propriedade do ficheiro: CYPE Ingenieros S.A.
- Formato: FIEBDC-3/2016
- Programa: Gerador de preços para construção civil. CYPE Ingenieros, S.A.
- Data: 29/05/2024
- Âmbito geográfico: Brasil
- Moeda: BRL
- Custos indiretos: 3 %
- Despesas gerais: 13 %
- Lucro: 6 %
- IVA: 17 %

## N Isolamentos e impermeabilizações

### NI Impermeabilizações

#### NIB Obras hidráulicas

**NIB030** m² Reforço de impermeabilização de balsa, pequeno embalse ou canal, com geomembrana.
Reforço linear de impermeabilização de balsa, pequeno embalse ou canal, de água não potável, com geomembrana homogênea de policloreto de vinila plastificado (PVC-P), reforçada com feltro de poliéster não tecido de fio contínuo, com resistência à intempérie, de 1,5 mm de espessura, cor azul, com uma densidade de 1240 kg/m³ segundo ISO 1183, resistência CBR ao punçoamento de 3,1 kN segundo ISO 12236 e uma resistência ao rasgamento superior a 150 kN/m, colocada com sobreposições, sem aderir ao suporte, sobre cimento cola melhorado, C2 E S1, com tempo de colocação ampliado e grande deformabilidade.
Inclui: Limpeza prévia da superfície suporte. Implantação e corte. Aplicação do cimento cola. Colocação do reforço.
Critério de medição de projeto: Superfície medida segundo documentação gráfica de Projeto.
Critério de quantitativos de obra: Medir-se-á a superfície realmente executada segundo especificações de Projeto.

| Código | Un | Descrição | Rendimento | Preço | Importância |
|---|---|---|---|---|---|
| mt09mcr250b | kg | Cimento cola melhorado, C2 E S1, com tempo de colocação ampliado e grande deformabilidade, para a fixação de sobreposições de geomembranas, composto por cimentos especiais, inertes selecionados e resinas sintéticas. (material) | 0.6 | 7.32 | 4.392 |
| mt15dag030d | m² | Geomembrana homogênea de policloreto de vinila plastificado (PVC-P), reforçada com feltro de poliéster não tecido de fio contínuo, com resistência à intempérie, de 1,5 mm de espessura, cor azul, com uma densidade de 1240 kg/m³ segundo ISO 1183, resistência CBR ao punçoamento de 3,1 kN segundo ISO 12236 e uma resistência ao rasgamento superior a 150 kN/m, fornecida em rolos de 2,05 m de largura e 150 m de comprimento. (material) | 1.1 | 71.86 | 79.046 |
| mo029 | h | Aplicador de lâminas impermeabilizantes. (mão de obra) | 0.575 | 32.24 | 18.538 |
| mo067 | h | Ajudante de aplicador de lâminas impermeabilizantes. (mão de obra) | 0.287 | 30.23 | 8.676 |
| % | % | Custos diretos complementares | 2 % | 110.652 | 2.213 |
|  |  | Custos diretos |  |  | 112.865 |

Resíduos:
- colocação: mt09mcr250b; fator de resíduo 0.056132
- colocação: mt15dag030d; fator de resíduo 0.0351844

## Recursos

**mt09mcr250b** kg Cimento cola melhorado
Dados técnicos: Custo energético 3.871 MJ; Emissão de CO2 0.344 kg; Código LER 17 09 04; Massa do elemento 1 kg; Volume 0.000667 m3
Resíduos:
- embalagem: re170203 Plástico. (componente de resíduo); rendimento 0.003 kg; Código LER 17 02 03; Massa do elemento 1 kg; Volume 0.001667 m3

**mt15dag030d** m² Geomembrana homogênea de policloreto de vinila plastificado (PVC-P)
Dados técnicos: Custo energético 145.895 MJ; Emissão de CO2 5.273 kg; Código LER 17 06 04; Massa do elemento 1.86 kg; Volume 0.0031 m3
Resíduos:
- embalagem: re170203 Plástico; rendimento 0.034 kg
