# Equipamento biosaudável, tipo step

- Propriedade do ficheiro: CYPE Ingenieros S.A.
- Formato: FIEBDC-3/2016
- Programa: Gerador de preços para construção civil. CYPE Ingenieros, S.A.
- Data: 27/09/2024
- Âmbito geográfico: Brasil
- Moeda: BRL
- Custos indiretos: 3 %
- Despesas gerais: 13 %
- Lucro: 6 %
- IVA: 17 %

## T Equipamento urbano

### TB Parques biosaudáveis

#### TBM Para adultos

**TBM060** Un Equipamento biosaudável, tipo step.
Equipamento biosaudável, tipo step, para um usuário, de tubo de aço galvanizado pintado com tinta de poliéster, de 44x72x123 cm. Colocação em obra: com buchas químicas, sobre uma base de concreto.
Inclui: Marcação. Escavação. Concretagem da base de apoio. Fixação do equipamento biosaudável.
Critério de medição de projeto: Número de unidades previstas, segundo documentação gráfica de Projeto.
Critério de quantitativos de obra: Medir-se-á o número de unidades realmente executadas segundo especificações de Projeto.

| Código | Un | Descrição | Rendimento | Preço | Importância |
|---|---|---|---|---|---|
| mt10hmf060ana | m³ | Concreto simples C20 classe de agressividade ambiental I e tipo de ambiente rural, brita 1, consistência S50, dosado em central, segundo ABNT NBR 8953. (material) | 0.113 | 314.35 | 35.522 |
| mt50spl105b | Un | Fixação composta por bucha química, arruela e parafuso de aço. (material) | 4 | 14.34 | 57.360 |
| mt52jbs120a | Un | Equipamento biosaudável, tipo step, para um usuário, formado por poste de tubo de aço galvanizado pintado com tinta de poliéster, estrutura suporte tubular, apoia-pés de polietileno, leve resistência conseguida através de sistema de torção de elastômeros e parafusos de aço inoxidável, de 44x72x123 cm, com zona de segurança de 11 m²; para a realização de exercício cardiovascular da parte inferior do corpo. (material) | 1 | 2373.02 | 2373.020 |
| mo041 | h | Oficial de obras de construção civil. (mão de obra) | 1.954 | 32.24 | 62.997 |
| mo087 | h | Ajudante de obras de construção civil. (mão de obra) | 1.954 | 30.23 | 59.069 |
| % | % | Custos diretos complementares | 2 % | 2587.968 | 51.759 |
|  |  | Custos diretos |  |  | 2639.727 |

Resíduos:
- colocação: mt10hmf060ana; fator de resíduo 0.0012861

## Recursos

**mt10hmf060ana** m³ Concreto simples C20 classe de agressividade ambiental I e tipo de ambiente rural
Dados técnicos: Custo energético 1920.000 MJ; Emissão de CO2 240.000 kg; Código LER 17 01 01; Massa do elemento 2400 kg; Volume 1.6 m3

**mt52jbs120a** Un Equipamento biosaudável
Dados técnicos: Custo energético 686.502 MJ; Emissão de CO2 53.397 kg
Resíduos:
- embalagem: re150101 Embalagens de papel e cartão. (componente de resíduo); rendimento 1.465 kg; Código LER 15 01 01; Massa do elemento 1 kg; Volume 0.001333 m3
