# Barras suspensas

- Propriedade do ficheiro: CYPE Ingenieros S.A.
- Formato: FIEBDC-3/2016
- Programa: Gerador de preços para construção civil. CYPE Ingenieros, S.A.
- Data: 27/09/2024
- Âmbito geográfico: Brasil
- Moeda: BRL
- Custos indiretos: 3 %
- Despesas gerais: 13 %
- Lucro: 6 %
- IVA: 17 %

## T Equipamento urbano

### TD Equipamentos esportivos

#### TDA Circuito de exercícios a pé

**TDA020** Un Barras suspensas.
Barras suspensas para exercícios de elevações a pulso, formadas por três postes quadrados de 0,15 m de lado, dois de 2,30 m e outro de 2,20 m de altura vista, de madeira de pinho silvestre, tratada em autoclave, com classe de risco 4, acabamento com verniz protetor, com duas barras de aço de 1,00 m, com parafusos de aço galvanizado, embutidos e protegidos com tampas de segurança, para utilizadores de mais de 12 anos, com zona de segurança de 20,00 m² e 2,00 m de altura livre de queda, fixadas a uma base de concreto C20 classe de agressividade ambiental I e tipo de ambiente rural, brita 1, consistência S50. Inclusive marcação, escavação manual do terreno e fixação do equipamento esportivo. Totalmente montadas e testadas.
Inclui: Marcação. Escavação com meios manuais. Concretagem da base de apoio. Montagem e fixação do equipamento esportivo.
Critério de medição de projeto: Número de unidades previstas, segundo documentação gráfica de Projeto.
Critério de quantitativos de obra: Medir-se-á o número de unidades realmente executadas segundo especificações de Projeto.

| Código | Un | Descrição | Rendimento | Preço | Importância |
|---|---|---|---|---|---|
| mt10hmf060ana | m³ | Concreto simples C20 classe de agressividade ambiental I e tipo de ambiente rural, brita 1, consistência S50, dosado em central, segundo ABNT NBR 8953. (material) | 0.45 | 314.35 | 141.458 |
| mt52dep020a | Un | Barras suspensas para exercícios de elevações a pulso, formadas por três postes quadrados de 0,15 m de lado, dois de 2,30 m e outro de 2,20 m de altura vista, de madeira de pinho silvestre, tratada em autoclave, com classe de risco 4, acabamento com verniz protetor, com duas barras de aço de 1,00 m, com parafusos de aço galvanizado, embutidos e protegidos com tampas de segurança, para utilizadores de mais de 12 anos, com zona de segurança de 20,00 m² e 2,00 m de altura livre de queda, inclusive elementos de fixação. (material) | 1 | 2042.61 | 2042.610 |
| mo041 | h | Oficial de obras de construção civil. (mão de obra) | 1.724 | 32.24 | 55.582 |
| mo087 | h | Ajudante de obras de construção civil. (mão de obra) | 2.644 | 30.23 | 79.928 |
| % | % | Custos diretos complementares | 2 % | 2319.578 | 46.392 |
|  |  | Custos diretos |  |  | 2365.970 |

Resíduos:
- colocação: mt10hmf060ana; fator de resíduo 0.0012861

## Recursos

**mt10hmf060ana** m³ Concreto simples C20 classe de agressividade ambiental I e tipo de ambiente rural
Dados técnicos: Custo energético 1920.000 MJ; Emissão de CO2 240.000 kg; Código LER 17 01 01; Massa do elemento 2400 kg; Volume 1.6 m3

**mt52dep020a** Un Barras suspensas para exercícios de elevações a pulso
Dados técnicos: Custo energético 12889.079 MJ; Emissão de CO2 -141.717 kg
Resíduos:
- embalagem: re150101 Embalagens de papel e cartão. (componente de resíduo); rendimento 3.585 kg; Código LER 15 01 01; Massa do elemento 1 kg; Volume 0.001333 m3
