# Conjunto de pivôs de equilíbrio

- Propriedade do ficheiro: CYPE Ingenieros S.A.
- Formato: FIEBDC-3/2016
- Programa: Gerador de preços para construção civil. CYPE Ingenieros, S.A.
- Data: 27/09/2024
- Âmbito geográfico: Brasil
- Moeda: BRL
- Custos indiretos: 3 %
- Despesas gerais: 13 %
- Lucro: 6 %
- IVA: 17 %

## T Equipamento urbano

### TD Equipamentos esportivos

#### TDA Circuito de exercícios a pé

**TDA120** Un Conjunto de pivôs de equilíbrio.
Conjunto de 6 pivôs para exercícios de equilíbrio e coordenação, colocados segundo um traçado prévio, formados por um poste quadrado de 0,15 m de lado e 0,40 m de altura vista, de madeira de pinho silvestre, tratada em autoclave, com classe de risco 4, acabamento com verniz protetor, com um painel de forma hexagonal de 0,15 m² apoiado sobre o poste, com parafusos de aço galvanizado, embutidos e protegidos com tampas de segurança, para utilizadores de mais de 12 anos, com zona de segurança de 30,00 m² e 0,40 m de altura livre de queda, fixados a uma base de concreto C20 classe de agressividade ambiental I e tipo de ambiente rural, brita 1, consistência S50. Inclusive marcação, escavação manual do terreno e fixação do equipamento esportivo. Totalmente montado e testado.
Inclui: Marcação. Escavação com meios manuais. Concretagem da base de apoio. Montagem e fixação do equipamento esportivo.
Critério de medição de projeto: Número de unidades previstas, segundo documentação gráfica de Projeto.
Critério de quantitativos de obra: Medir-se-á o número de unidades realmente executadas segundo especificações de Projeto.

| Código | Un | Descrição | Rendimento | Preço | Importância |
|---|---|---|---|---|---|
| mt10hmf060ana | m³ | Concreto simples C20 classe de agressividade ambiental I e tipo de ambiente rural, brita 1, consistência S50, dosado em central, segundo ABNT NBR 8953. (material) | 0.6 | 314.35 | 188.610 |
| mt52dep120s | Un | Pivô para exercícios de equilíbrio e coordenação, formado por um poste quadrado de 0,15 m de lado e 0,40 m de altura vista, de madeira de pinho silvestre, tratada em autoclave, com classe de risco 4, acabamento com verniz protetor, com um painel de forma hexagonal de 0,15 m² apoiado sobre o poste, com parafusos de aço galvanizado, embutidos e protegidos com tampas de segurança, para utilizadores de mais de 12 anos, com zona de segurança de 5,00 m² e 0,40 m de altura livre de queda, inclusive elementos de fixação. (material) | 6 | 639.61 | 3837.660 |
| mo041 | h | Oficial de obras de construção civil. (mão de obra) | 0.69 | 32.24 | 22.246 |
| mo087 | h | Ajudante de obras de construção civil. (mão de obra) | 1.035 | 30.23 | 31.288 |
| % | % | Custos diretos complementares | 2 % | 4079.804 | 81.596 |
|  |  | Custos diretos |  |  | 4161.400 |

Resíduos:
- colocação: mt10hmf060ana; fator de resíduo 0.0012861

## Recursos

**mt10hmf060ana** m³ Concreto simples C20 classe de agressividade ambiental I e tipo de ambiente rural
Dados técnicos: Custo energético 1920.000 MJ; Emissão de CO2 240.000 kg; Código LER 17 01 01; Massa do elemento 2400 kg; Volume 1.6 m3

**mt52dep120s** Un Pivô para exercícios de equilíbrio e coordenação
Dados técnicos: Custo energético 667.552 MJ; Emissão de CO2 -6.067 kg
Resíduos:
- embalagem: re150101 Embalagens de papel e cartão. (componente de resíduo); rendimento 3.585 kg; Código LER 15 01 01; Massa do elemento 1 kg; Volume 0.001333 m3
