# Cartaz indicador de circuito de exercícios

- Propriedade do ficheiro: CYPE Ingenieros S.A.
- Formato: FIEBDC-3/2016
- Programa: Gerador de preços para construção civil. CYPE Ingenieros, S.A.
- Data: 29/10/2025
- Âmbito geográfico: Brasil
- Moeda: BRL
- Custos indiretos: 3 %
- Despesas gerais: 13 %
- Lucro: 6 %
- IVA: 17 %

## T Equipamento urbano

### TD Equipamentos esportivos

#### TDC Sinalização de circuitos

**TDC020** Un Cartaz indicador de circuito de exercícios.
Cartaz indicador de circuito de exercícios físicos ao ar livre, de madeira de pinho silvestre, tratada em autoclave, com classe de risco 4, acabamento com verniz protetor, formado por dois postes de 0,15 m de lado e 2,15 m de altura vista, com telhadinho e painel de contraplacado fenólico de 0,90x0,70 m, com parafusos de aço galvanizado, embutidos e protegidos com tampas de segurança, colocação com bucha química, arruela e parafuso sobre uma base de concreto C20 classe de agressividade ambiental I e tipo de ambiente rural, brita 1, consistência S50.
Inclui: Marcação. Escavação com meios manuais. Concretagem da base de apoio. Colocação.
Critério de medição de projeto: Número de unidades previstas, segundo documentação gráfica de Projeto.
Critério de quantitativos de obra: Medir-se-á o número de unidades realmente executadas segundo especificações de Projeto.

| Código | Un | Descrição | Rendimento | Preço | Importância |
|---|---|---|---|---|---|
| mt10hmf060ana | m³ | Concreto simples C20 classe de agressividade ambiental I e tipo de ambiente rural, brita 1, consistência S50, dosado em central, segundo ABNT NBR 8953. (material) | 0.3 | 316.71 | 95.013 |
| mt52dep210a | Un | Cartaz indicador de circuito de exercícios físicos ao ar livre, de madeira de pinho silvestre, tratada em autoclave, com classe de risco 4, acabamento com verniz protetor, formado por dois postes de 0,15 m de lado e 2,15 m de altura vista, com telhadinho e painel de contraplacado fenólico de 0,90x0,70 m, com parafusos de aço galvanizado, embutidos e protegidos com tampas de segurança, inclusive elementos de fixação. (material) | 1 | 1978.41 | 1978.410 |
| mo041 | h | Oficial de obras de construção civil. (mão de obra) | 2.874 | 33.34 | 95.819 |
| mo087 | h | Ajudante de obras de construção civil. (mão de obra) | 3.219 | 31.49 | 101.366 |
| % | % | Custos diretos complementares | 2 % | 2270.608 | 45.412 |
|  |  | Custos diretos |  |  | 2316.020 |

Resíduos:
- colocação: mt10hmf060ana; fator de resíduo 0.0012861

## Recursos

**mt10hmf060ana** m³ Concreto simples C20 classe de agressividade ambiental I e tipo de ambiente rural
Dados técnicos: Custo energético 1920.000 MJ; Emissão de CO2 240.000 kg; Código LER 17 01 01; Massa do elemento 2400 kg; Volume 1.6 m3

**mt52dep210a** Un Cartaz indicador de circuito de exercícios físicos ao ar livre
Dados técnicos: Custo energético 12578.939 MJ; Emissão de CO2 -165.624 kg
Resíduos:
- embalagem: re150101 Embalagens de papel e cartão. (componente de resíduo); rendimento 3.585 kg; Código LER 15 01 01; Massa do elemento 1 kg; Volume 0.001333 m3
