# Balanço

- Propriedade do ficheiro: CYPE Ingenieros S.A.
- Formato: FIEBDC-3/2016
- Programa: Gerador de preços para construção civil. CYPE Ingenieros, S.A.
- Data: 29/10/2025
- Âmbito geográfico: Brasil
- Moeda: BRL
- Custos indiretos: 3 %
- Despesas gerais: 13 %
- Lucro: 6 %
- IVA: 17 %

## T Equipamento urbano

### TJ Parques infantis

#### TJJ Parques infantis

**TJJ020** Un Balanço.
Balanço de tubo de aço pintado em forno e painéis HPL, de 2 lugares, para crianças de 3 a 8 anos, com zona de segurança de 11,50 m² e 1,00 m de altura livre de queda. Colocação em obra: com buchas químicas, sobre uma superfície base.
Critérios considerados na determinação do preço da unidade de obra: O preço não inclui a superfície base.
Inclui: Marcação. Fixação do equipamento infantil.
Critério de medição de projeto: Número de unidades previstas, segundo documentação gráfica de Projeto.
Critério de quantitativos de obra: Medir-se-á o número de unidades realmente executadas segundo especificações de Projeto.

| Código | Un | Descrição | Rendimento | Preço | Importância |
|---|---|---|---|---|---|
| mt50spl105b | Un | Fixação composta por bucha química, arruela e parafuso de aço. (material) | 4 | 14.47 | 57.880 |
| mt52jig020a | Un | Balanço de tubo de aço pintado em forno e painéis HPL, de 2 lugares, com molas de aço e assentos de polietileno, para crianças de 3 a 8 anos, com zona de segurança de 11,50 m² e 1,00 m de altura livre de queda, com elementos de fixação. E. (material) | 1 | 4685.68 | 4685.680 |
| mo041 | h | Oficial de obras de construção civil. (mão de obra) | 2.299 | 33.34 | 76.649 |
| mo087 | h | Ajudante de obras de construção civil. (mão de obra) | 2.299 | 31.49 | 72.396 |
| % | % | Custos diretos complementares | 2 % | 4892.605 | 97.852 |
|  |  | Custos diretos |  |  | 4990.457 |

## Recursos

**mt52jig020a** Un Balanço de tubo de aço pintado em forno e painéis HPL
Dados técnicos: Custo energético 710.002 MJ; Emissão de CO2 30.578 kg
Resíduos:
- embalagem: re150101 Embalagens de papel e cartão. (componente de resíduo); rendimento 3.809 kg; Código LER 15 01 01; Massa do elemento 1 kg; Volume 0.001333 m3
