# Jogo de mola

- Propriedade do ficheiro: CYPE Ingenieros S.A.
- Formato: FIEBDC-3/2016
- Programa: Gerador de preços para construção civil. CYPE Ingenieros, S.A.
- Data: 29/10/2025
- Âmbito geográfico: Brasil
- Moeda: BRL
- Custos indiretos: 3 %
- Despesas gerais: 13 %
- Lucro: 6 %
- IVA: 17 %

## T Equipamento urbano

### TJ Parques infantis

#### TJJ Parques infantis

**TJJ040** Un Jogo de mola.
Jogo de mola de aço e estrutura de tubo de aço pintado em forno, de 1 lugar, para crianças de 2 a 6 anos, com zona de segurança de 7,50 m² e 0,45 m de altura livre de queda. Colocação em obra: com buchas químicas, sobre uma superfície base.
Critérios considerados na determinação do preço da unidade de obra: O preço não inclui a superfície base.
Inclui: Marcação. Fixação do equipamento infantil.
Critério de medição de projeto: Número de unidades previstas, segundo documentação gráfica de Projeto.
Critério de quantitativos de obra: Medir-se-á o número de unidades realmente executadas segundo especificações de Projeto.

| Código | Un | Descrição | Rendimento | Preço | Importância |
|---|---|---|---|---|---|
| mt50spl105b | Un | Fixação composta por bucha química, arruela e parafuso de aço. (material) | 2 | 14.47 | 28.940 |
| mt52jig040a | Un | Jogo de mola de aço e estrutura de tubo de aço pintado em forno, de 1 lugar, com painéis HPL e assento de borracha, para crianças de 2 a 6 anos, com zona de segurança de 7,50 m² e 0,45 m de altura livre de queda, com elementos de fixação. (material) | 1 | 2042.97 | 2042.970 |
| mo041 | h | Oficial de obras de construção civil. (mão de obra) | 1.724 | 33.34 | 57.478 |
| mo087 | h | Ajudante de obras de construção civil. (mão de obra) | 1.724 | 31.49 | 54.289 |
| % | % | Custos diretos complementares | 2 % | 2183.677 | 43.674 |
|  |  | Custos diretos |  |  | 2227.351 |

## Recursos

**mt52jig040a** Un Jogo de mola de aço e estrutura de tubo de aço pintado em forno
Dados técnicos: Custo energético 657.825 MJ; Emissão de CO2 29.318 kg
Resíduos:
- embalagem: re150101 Embalagens de papel e cartão. (componente de resíduo); rendimento 3.585 kg; Código LER 15 01 01; Massa do elemento 1 kg; Volume 0.001333 m3
