# Rede tridimensional

- Propriedade do ficheiro: CYPE Ingenieros S.A.
- Formato: FIEBDC-3/2016
- Programa: Gerador de preços para construção civil. CYPE Ingenieros, S.A.
- Data: 29/10/2025
- Âmbito geográfico: Brasil
- Moeda: BRL
- Custos indiretos: 3 %
- Despesas gerais: 13 %
- Lucro: 6 %
- IVA: 17 %

## T Equipamento urbano

### TJ Parques infantis

#### TJJ Parques infantis

**TJJ060** Un Rede tridimensional.
Rede tridimensional de forma piramidal formada por poste de aço galvanizado a quente de 3,00 m de altura e rede de poliamida, para crianças de 5 a 12 anos, com zona de segurança de 45,00 m² e 1,50 m de altura livre de queda. Colocação em obra: com buchas químicas, sobre uma base de concreto.
Inclui: Marcação. Escavação. Concretagem da base de apoio. Fixação do equipamento infantil.
Critério de medição de projeto: Número de unidades previstas, segundo documentação gráfica de Projeto.
Critério de quantitativos de obra: Medir-se-á o número de unidades realmente executadas segundo especificações de Projeto.

| Código | Un | Descrição | Rendimento | Preço | Importância |
|---|---|---|---|---|---|
| mt10hmf060ana | m³ | Concreto simples C20 classe de agressividade ambiental I e tipo de ambiente rural, brita 1, consistência S50, dosado em central, segundo ABNT NBR 8953. (material) | 3.5 | 316.71 | 1108.485 |
| mt50spl105b | Un | Fixação composta por bucha química, arruela e parafuso de aço. (material) | 4 | 14.47 | 57.880 |
| mt52jig060a | Un | Rede tridimensional de forma piramidal formada por poste de aço galvanizado a quente de 3,00 m de altura, com cabeça de alumínio, revestimento de postes de borracha e rede de poliamida com alma interior de aço, para crianças de 5 a 12 anos, com zona de segurança de 45,00 m² e 1,50 m de altura livre de queda, com elementos de fixação. E. (material) | 1 | 16487.44 | 16487.440 |
| mo041 | h | Oficial de obras de construção civil. (mão de obra) | 14.944 | 33.34 | 498.233 |
| mo087 | h | Ajudante de obras de construção civil. (mão de obra) | 14.944 | 31.49 | 470.587 |
| % | % | Custos diretos complementares | 2 % | 18622.625 | 372.453 |
|  |  | Custos diretos |  |  | 18995.078 |

Resíduos:
- colocação: mt10hmf060ana; fator de resíduo 0.0012861

## Recursos

**mt10hmf060ana** m³ Concreto simples C20 classe de agressividade ambiental I e tipo de ambiente rural
Dados técnicos: Custo energético 1920.000 MJ; Emissão de CO2 240.000 kg; Código LER 17 01 01; Massa do elemento 2400 kg; Volume 1.6 m3

**mt52jig060a** Un Rede tridimensional de forma piramidal formada por poste de aço galvanizado a quente de 3,00 m de altura
Dados técnicos: Custo energético 6203.994 MJ; Emissão de CO2 456.292 kg
Resíduos:
- embalagem: re150101 Embalagens de papel e cartão. (componente de resíduo); rendimento 4.302 kg; Código LER 15 01 01; Massa do elemento 1 kg; Volume 0.001333 m3
