# Banco de alumínio

- Propriedade do ficheiro: CYPE Ingenieros S.A.
- Formato: FIEBDC-3/2016
- Programa: Gerador de preços para construção civil. CYPE Ingenieros, S.A.
- Data: 29/05/2024
- Âmbito geográfico: Brasil
- Moeda: BRL
- Custos indiretos: 3 %
- Despesas gerais: 13 %
- Lucro: 6 %
- IVA: 17 %

## T Equipamento urbano

### TM Mobiliário urbano

#### TMB Bancos, cadeiras e mesas

**TMB010** Un Banco de alumínio.
Banco modelo NeoRomántico Banqueta "SANTA & COLE", de 49x43x450 cm, com assento de perfis de 30 mm de espessura de alumínio extrudido acabamento anodizado e corpo estrutural de fundição de alumínio acabamento granulado com proteção antioxidante, fixado a uma base de concreto C20 classe de agressividade ambiental I e tipo de ambiente rural, brita 1, consistência S50 com elementos de ancoragem.
Critérios considerados na determinação do preço da unidade de obra: O preço inclui a escavação.
Inclui: Marcação. Escavação com meios manuais. Concretagem da base de apoio. Montagem. Eliminação e limpeza do material sobrante.
Critério de medição de projeto: Número de unidades previstas, segundo documentação gráfica de Projeto.
Critério de quantitativos de obra: Medir-se-á o número de unidades realmente executadas segundo especificações de Projeto.

| Código | Un | Descrição | Rendimento | Preço | Importância |
|---|---|---|---|---|---|
| mt52bsc010oc | Un | Banco modelo NeoRomántico Banqueta "SANTA & COLE", de 49x43x450 cm, com assento de perfis de 30 mm de espessura de alumínio extrudido acabamento anodizado e corpo estrutural de fundição de alumínio acabamento granulado com proteção antioxidante, inclusive pernos de ancoragem. Com certificado ambiental Cradle to Cradle Silver 2011. (material) | 1 | 4601.03 | 4601.030 |
| mt10hmf060ana | m³ | Concreto simples C20 classe de agressividade ambiental I e tipo de ambiente rural, brita 1, consistência S50, dosado em central, segundo ABNT NBR 8953. (material) | 0.25 | 314.35 | 78.588 |
| mt09reh330 | kg | Argamassa de resina epóxi com areia de sílica, de endurecimento rápido, para enchimento de ancoragens. (material) | 0.2 | 12.2 | 2.440 |
| mo041 | h | Oficial de obras de construção civil. (mão de obra) | 1.264 | 32.24 | 40.751 |
| mo087 | h | Ajudante de obras de construção civil. (mão de obra) | 1.264 | 30.23 | 38.211 |
| % | % | Custos diretos complementares | 2 % | 4761.020 | 95.220 |
|  |  | Custos diretos |  |  | 4856.240 |

Resíduos:
- colocação: mt10hmf060ana; fator de resíduo 0.0012861
- colocação: mt09reh330 Argamassa de resina epóxi com areia de sílica, de endurecimento rápido, para enchimento de ancoragens; fator de resíduo 0.042925

## Recursos

**mt52bsc010oc** Un Banco modelo NeoRomántico Banqueta "SANTA & COLE"
Dados técnicos: Custo energético 8061.307 MJ; Emissão de CO2 594.708 kg
Resíduos:
- embalagem: re150101 Embalagens de papel e cartão. (componente de resíduo); rendimento 1.68 kg; Código LER 15 01 01; Massa do elemento 1 kg; Volume 0.001333 m3

**mt10hmf060ana** m³ Concreto simples C20 classe de agressividade ambiental I e tipo de ambiente rural
Dados técnicos: Custo energético 1920.000 MJ; Emissão de CO2 240.000 kg; Código LER 17 01 01; Massa do elemento 2400 kg; Volume 1.6 m3

**mt09reh330** kg Argamassa de resina epóxi com areia de sílica, de endurecimento rápido, para enchimento de ancoragens
Dados técnicos: Custo energético 2.251 MJ; Emissão de CO2 0.184 kg; Código LER 17 09 04; Massa do elemento 1 kg; Volume 0.000667 m3
Resíduos:
- embalagem: re170203 Plástico. (componente de resíduo); rendimento 0.003 kg; Código LER 17 02 03; Massa do elemento 1 kg; Volume 0.001667 m3
