# Elemento de mobiliário urbano

- Propriedade do ficheiro: CYPE Ingenieros S.A.
- Formato: FIEBDC-3/2016
- Programa: Gerador de preços para construção civil. CYPE Ingenieros, S.A.
- Data: 28/08/2025
- Âmbito geográfico: Brasil
- Moeda: BRL
- Custos indiretos: 3 %
- Despesas gerais: 13 %
- Lucro: 6 %
- IVA: 17 %

## T Equipamento urbano

### TM Mobiliário urbano

#### TMB Bancos, cadeiras e mesas

**TMB080** Un Elemento de mobiliário urbano.
Assento, de 1500x600x450 cm, de concreto pré-fabricado acabamento com tratamento anti-graffiti, cor branca.
Inclui: Marcação. Colocação.
Critério de medição de projeto: Número de unidades previstas, segundo documentação gráfica de Projeto.
Critério de quantitativos de obra: Medir-se-á o número de unidades realmente executadas segundo especificações de Projeto.

| Código | Un | Descrição | Rendimento | Preço | Importância |
|---|---|---|---|---|---|
| mt52mug219ga | Un | Assento, de 1500x600x450 cm, de concreto pré-fabricado acabamento com tratamento anti-graffiti, cor branca. (material) | 1 | 959.7 | 959.700 |
| mq04cag010a | h | Caminhão com grua de carga máxima 6 t. (equipamento) | 0.693 | 215.59 | 149.404 |
| mo041 | h | Oficial de obras de construção civil. (mão de obra) | 0.724 | 33.34 | 24.138 |
| mo087 | h | Ajudante de obras de construção civil. (mão de obra) | 0.724 | 31.49 | 22.799 |
| % | % | Custos diretos complementares | 2 % | 1156.041 | 23.121 |
|  |  | Custos diretos |  |  | 1179.162 |

## Recursos

**mt52mug219ga** Un Assento, de 1500x600x450 cm, de concreto pré-fabricado acabamento com tratamento anti-graffiti, cor branca
Dados técnicos: Custo energético 1685.078 MJ; Emissão de CO2 135.173 kg
Resíduos:
- embalagem: re150101 Embalagens de papel e cartão. (componente de resíduo); rendimento 1.403 kg; Código LER 15 01 01; Massa do elemento 1 kg; Volume 0.001333 m3
