# Contentor de carga traseira, de polietileno

- Propriedade do ficheiro: CYPE Ingenieros S.A.
- Formato: FIEBDC-3/2016
- Programa: Gerador de preços para construção civil. CYPE Ingenieros, S.A.
- Data: 27/09/2024
- Âmbito geográfico: Brasil
- Moeda: BRL
- Custos indiretos: 3 %
- Despesas gerais: 13 %
- Lucro: 6 %
- IVA: 17 %

## T Equipamento urbano

### TM Mobiliário urbano

#### TMC Contentores

**TMC010** Un Contentor de carga traseira, de polietileno.
Contentor de carga traseira de polietileno de alta densidade para coleta seletiva de papel e papelão, de 120 l de capacidade e 48 kg de carga máxima, de 483x552x926 mm, cor azul, provido de duas rodas de 200 mm de diâmetro com jantes de polipropileno e cobertura de borracha maciça sobre eixo electrozincado, asas auxiliares, bandas reflectoras, pedal de abertura de tampa e fechadura.
Inclui: Descarga em obra. Montagem.
Critério de medição de projeto: Número de unidades previstas, segundo documentação gráfica de Projeto.
Critério de quantitativos de obra: Medir-se-á o número de unidades realmente executadas segundo especificações de Projeto.

| Código | Un | Descrição | Rendimento | Preço | Importância |
|---|---|---|---|---|---|
| mt52muc010ibbh | Un | Contentor de carga traseira de polietileno de alta densidade para coleta seletiva de papel e papelão, de 120 l de capacidade e 48 kg de carga máxima, de 483x552x926 mm, cor azul, resistente aos raios ultravioleta, à intempérie, às soluções ácidas e alcalinas, a fungos e bactérias e a detergentes, provido de duas rodas de 200 mm de diâmetro com jantes de polipropileno e cobertura de borracha maciça sobre eixo electrozincado, asas auxiliares, bandas reflectoras, pedal de abertura de tampa e fechadura. (material) | 1 | 175.38 | 175.380 |
| mo087 | h | Ajudante de obras de construção civil. (mão de obra) | 0.115 | 30.23 | 3.476 |
| % | % | Custos diretos complementares | 2 % | 178.856 | 3.577 |
|  |  | Custos diretos |  |  | 182.433 |

## Recursos

**mt52muc010ibbh** Un Contentor de carga traseira de polietileno de alta densidade para coleta seletiva de papel e papelão
Dados técnicos: Custo energético 413.168 MJ; Emissão de CO2 11.772 kg
Resíduos:
- embalagem: re170203 Plástico. (componente de resíduo); rendimento 0.058 kg; Código LER 17 02 03; Massa do elemento 1 kg; Volume 0.001667 m3
