# Contentor de carga vertical, de polietileno

- Propriedade do ficheiro: CYPE Ingenieros S.A.
- Formato: FIEBDC-3/2016
- Programa: Gerador de preços para construção civil. CYPE Ingenieros, S.A.
- Data: 29/05/2024
- Âmbito geográfico: Brasil
- Moeda: BRL
- Custos indiretos: 3 %
- Despesas gerais: 13 %
- Lucro: 6 %
- IVA: 17 %

## T Equipamento urbano

### TM Mobiliário urbano

#### TMC Contentores

**TMC020** Un Contentor de carga vertical, de polietileno.
Contentor tipo iglu de carga vertical de polietileno de alta densidade para coleta seletiva de plástico, de 2500 l de capacidade e 760 kg de carga máxima, de base retangular de 1870x1180 mm e 1830 mm de altura, cor amarelo, provido de porta de descarga para esvaziamento sobre caminhão, gancho metálico para elevação e bocas de carga com reforço exterior para evitar a entrada de água.
Inclui: Descarga em obra. Montagem.
Critério de medição de projeto: Número de unidades previstas, segundo documentação gráfica de Projeto.
Critério de quantitativos de obra: Medir-se-á o número de unidades realmente executadas segundo especificações de Projeto.

| Código | Un | Descrição | Rendimento | Preço | Importância |
|---|---|---|---|---|---|
| mt52muc030g | Un | Contentor tipo iglu de carga vertical de polietileno de alta densidade para coleta seletiva de plástico, de 2500 l de capacidade e 760 kg de carga máxima, de base retangular de 1870x1180 mm e 1830 mm de altura, cor amarelo, resistente aos raios ultravioleta, à intempérie, às soluções ácidas e alcalinas, a fungos e bactérias e a detergentes, provido de porta de descarga para esvaziamento sobre caminhão, gancho metálico para elevação e bocas de carga com reforço exterior para evitar a entrada de água. (material) | 1 | 1918.81 | 1918.810 |
| mq04cag010a | h | Caminhão com grua de carga máxima 6 t. (equipamento) | 0.22 | 202.7 | 44.594 |
| mo087 | h | Ajudante de obras de construção civil. (mão de obra) | 0.23 | 30.23 | 6.953 |
| % | % | Custos diretos complementares | 2 % | 1970.357 | 39.407 |
|  |  | Custos diretos |  |  | 2009.764 |

## Recursos

**mt52muc030g** Un Contentor tipo iglu de carga vertical de polietileno de alta densidade para coleta seletiva de plástico
Dados técnicos: Custo energético 8480.249 MJ; Emissão de CO2 240.329 kg
Resíduos:
- embalagem: re170203 Plástico. (componente de resíduo); rendimento 0.573 kg; Código LER 17 02 03; Massa do elemento 1 kg; Volume 0.001667 m3
