# Lixeira de madeira

- Propriedade do ficheiro: CYPE Ingenieros S.A.
- Formato: FIEBDC-3/2016
- Programa: Gerador de preços para construção civil. CYPE Ingenieros, S.A.
- Data: 29/10/2025
- Âmbito geográfico: Brasil
- Moeda: BRL
- Custos indiretos: 3 %
- Despesas gerais: 13 %
- Lucro: 6 %
- IVA: 17 %

## T Equipamento urbano

### TM Mobiliário urbano

#### TME Lixeiras

**TME050** Un Lixeira de madeira.
Lixeira, de 50x30x100 cm e 45 litros de capacidade, com corpo de madeira, colocação com bucha química, arruela e parafuso.
Critérios considerados na determinação do preço da unidade de obra: O preço não inclui a superfície suporte.
Inclui: Marcação. Colocação.
Critério de medição de projeto: Número de unidades previstas, segundo documentação gráfica de Projeto.
Critério de quantitativos de obra: Medir-se-á o número de unidades realmente executadas segundo especificações de Projeto.

| Código | Un | Descrição | Rendimento | Preço | Importância |
|---|---|---|---|---|---|
| mt52pap050b | Un | Lixeira, de 50x30x100 cm e 45 litros de capacidade, com corpo de madeira, inclusive pernos de ancoragem. (material) | 1 | 1264.56 | 1264.560 |
| mt09reh330 | kg | Argamassa de resina epóxi com areia de sílica, de endurecimento rápido, para enchimento de ancoragens. (material) | 0.2 | 12.31 | 2.462 |
| mo041 | h | Oficial de obras de construção civil. (mão de obra) | 0.322 | 33.34 | 10.735 |
| mo087 | h | Ajudante de obras de construção civil. (mão de obra) | 0.322 | 31.49 | 10.140 |
| % | % | Custos diretos complementares | 2 % | 1287.897 | 25.758 |
|  |  | Custos diretos |  |  | 1313.655 |

Resíduos:
- colocação: mt09reh330 Argamassa de resina epóxi com areia de sílica, de endurecimento rápido, para enchimento de ancoragens; fator de resíduo 0.042925

## Recursos

**mt52pap050b** Un Lixeira, de 50x30x100 cm e 45 litros de capacidade, com corpo de madeira, inclusive pernos de ancoragem
Dados técnicos: Custo energético 1835.776 MJ; Emissão de CO2 -22.063 kg
Resíduos:
- embalagem: re150101 Embalagens de papel e cartão. (componente de resíduo); rendimento 3.585 kg; Código LER 15 01 01; Massa do elemento 1 kg; Volume 0.001333 m3

**mt09reh330** kg Argamassa de resina epóxi com areia de sílica, de endurecimento rápido, para enchimento de ancoragens
Dados técnicos: Custo energético 2.254 MJ; Emissão de CO2 0.184 kg; Código LER 17 09 04; Massa do elemento 1 kg; Volume 0.000667 m3
Resíduos:
- embalagem: re170203 Plástico. (componente de resíduo); rendimento 0.003 kg; Código LER 17 02 03; Massa do elemento 1 kg; Volume 0.001667 m3
