# Floreira de concreto pré-fabricado

- Propriedade do ficheiro: CYPE Ingenieros S.A.
- Formato: FIEBDC-3/2016
- Programa: Gerador de preços para construção civil. CYPE Ingenieros, S.A.
- Data: 01/10/2024
- Âmbito geográfico: Brasil
- Moeda: BRL
- Custos indiretos: 3 %
- Despesas gerais: 13 %
- Lucro: 6 %
- IVA: 17 %

## T Equipamento urbano

### TM Mobiliário urbano

#### TMJ Floreiras

**TMJ050** Un Floreira de concreto pré-fabricado.
Floreira quadrada de concreto pré-fabricado, de 116x116x90 cm.
Inclui: Colocação da floreira. Eliminação e limpeza do material sobrante.
Critério de medição de projeto: Número de unidades previstas, segundo documentação gráfica de Projeto.
Critério de quantitativos de obra: Medir-se-á o número de unidades realmente executadas segundo especificações de Projeto.

| Código | Un | Descrição | Rendimento | Preço | Importância |
|---|---|---|---|---|---|
| mt52mug240a | Un | Floreira quadrada de concreto pré-fabricado, de 116x116x90 cm. (material) | 1 | 3345.63 | 3345.630 |
| mq04cag010a | h | Caminhão com grua de carga máxima 6 t. (equipamento) | 1.1 | 215.59 | 237.149 |
| mo041 | h | Oficial de obras de construção civil. (mão de obra) | 1.15 | 32.24 | 37.076 |
| mo087 | h | Ajudante de obras de construção civil. (mão de obra) | 1.839 | 30.23 | 55.593 |
| % | % | Custos diretos complementares | 2 % | 3675.448 | 73.509 |
|  |  | Custos diretos |  |  | 3748.957 |

## Recursos

**mt52mug240a** Un Floreira quadrada de concreto pré-fabricado, de 116x116x90 cm
Dados técnicos: Custo energético 808.657 MJ; Emissão de CO2 107.366 kg
Resíduos:
- embalagem: re150101 Embalagens de papel e cartão. (componente de resíduo); rendimento 1.512 kg; Código LER 15 01 01; Massa do elemento 1 kg; Volume 0.001333 m3
