# Pino retrátil, de aço inoxidável

- Propriedade do ficheiro: CYPE Ingenieros S.A.
- Formato: FIEBDC-3/2016
- Programa: Gerador de preços para construção civil. CYPE Ingenieros, S.A.
- Data: 01/10/2024
- Âmbito geográfico: Brasil
- Moeda: BRL
- Custos indiretos: 3 %
- Despesas gerais: 13 %
- Lucro: 6 %
- IVA: 17 %

## T Equipamento urbano

### TP Proteções para pedestres

#### TPH Postes

**TPH130** Un Pino retrátil, de aço inoxidável.
Pino retrátil de elevação e descida automáticos, com corpo de aço inoxidável de 50 cm de altura e 14 cm de diâmetro, base de 30 cm de diâmetro e base para embutir de aço inoxidável de 76,5 cm de altura e 22 cm de diâmetro, comprimento total do conjunto 126,5 cm, fechadura com chave de cabeça quadrada, acabamento com tinta epóxi, fixado a uma base de concreto C20 classe de agressividade ambiental I e tipo de ambiente rural, brita 1, consistência S50 com aglomerante hidráulico, composto por cimentos de alta resistência e aditivos específicos, de pega rápida.
Critérios considerados na determinação do preço da unidade de obra: O preço inclui a escavação.
Inclui: Marcação. Escavação com meios manuais. Concretagem da base de apoio. Montagem. Eliminação e limpeza do material sobrante.
Critério de medição de projeto: Número de unidades previstas, segundo documentação gráfica de Projeto.
Critério de quantitativos de obra: Medir-se-á o número de unidades realmente executadas segundo especificações de Projeto.

| Código | Un | Descrição | Rendimento | Preço | Importância |
|---|---|---|---|---|---|
| mt52mug390a | Un | Pino retrátil de elevação e descida automáticos, com corpo de aço inoxidável de 50 cm de altura e 14 cm de diâmetro, base de 30 cm de diâmetro e base para embutir de aço inoxidável de 76,5 cm de altura e 22 cm de diâmetro, comprimento total do conjunto 126,5 cm, fechadura com chave de cabeça quadrada, acabamento com tinta epóxi. (material) | 1 | 7330.5 | 7330.500 |
| mt10hmf060ana | m³ | Concreto simples C20 classe de agressividade ambiental I e tipo de ambiente rural, brita 1, consistência S50, dosado em central, segundo ABNT NBR 8953. (material) | 0.25 | 316.71 | 79.178 |
| mt09amp010a | kg | Aglomerante hidráulico, composto por cimentos de alta resistência e aditivos específicos, de pega rápida. (material) | 0.2 | 1.57 | 0.314 |
| mo041 | h | Oficial de obras de construção civil. (mão de obra) | 0.69 | 32.24 | 22.246 |
| mo087 | h | Ajudante de obras de construção civil. (mão de obra) | 0.69 | 30.23 | 20.859 |
| % | % | Custos diretos complementares | 2 % | 7453.097 | 149.062 |
|  |  | Custos diretos |  |  | 7602.159 |

Resíduos:
- colocação: mt10hmf060ana; fator de resíduo 0.0012861

## Recursos

**mt10hmf060ana** m³ Concreto simples C20 classe de agressividade ambiental I e tipo de ambiente rural
Dados técnicos: Custo energético 1920.000 MJ; Emissão de CO2 240.000 kg; Código LER 17 01 01; Massa do elemento 2400 kg; Volume 1.6 m3
