# Semi-pórtico para suporte de painéis de sinalização vertical de trânsito

- Propriedade do ficheiro: CYPE Ingenieros S.A.
- Formato: FIEBDC-3/2016
- Programa: Gerador de preços para construção civil. CYPE Ingenieros, S.A.
- Data: 19/06/2025
- Âmbito geográfico: Brasil
- Moeda: BRL
- Custos indiretos: 3 %
- Despesas gerais: 13 %
- Lucro: 6 %
- IVA: 17 %

## T Equipamento urbano

### TS Sinalização e suportes publicitários

#### TSV Sinalização vertical

**TSV010** Un Semi-pórtico para suporte de painéis de sinalização vertical de trânsito.
Semi-pórtico de aço galvanizado, simples, de 6 m de travessa e 6 m de altura máxima, para suporte de painéis de sinalização vertical de trânsito com uma superfície máxima de 15 m², fixada com ancoragens a fundação existente (não incluída neste preço). Inclusive uniões, soldas, cortes, peças especiais e desperdícios.
Inclui: Marcação dos eixos. Levantamento e colocação do semi-pórtico através de grua. Aprumo. Resolução das uniões na base de fundação. Ajuste definitivo das peças e uniões.
Critério de medição de projeto: Número de unidades previstas, segundo documentação gráfica de Projeto.
Critério de quantitativos de obra: Será medido o número de unidades realmente fornecidas segundo especificações de Projeto.

| Código | Un | Descrição | Rendimento | Preço | Importância |
|---|---|---|---|---|---|
| mt53bps010b | Un | Semi-pórtico de aço galvanizado, simples, de 6 m de travessa e 6 m de altura máxima, para suporte de painéis de sinalização vertical de trânsito com uma superfície máxima de 15 m², com ligações e ancoragens para fixar à fundação. (material) | 1 | 16760.1 | 16760.100 |
| mq07gte010c | h | Guindaste móvel de braço telescópico com uma capacidade de elevação de 30 t e 27 m de altura máxima de trabalho. (equipamento) | 5.5 | 292.11 | 1606.605 |
| mo047 | h | Montador de estruturas metálicas. (mão de obra) | 11.495 | 33.07 | 380.140 |
| mo094 | h | Ajudante de montador de estruturas metálicas. (mão de obra) | 11.495 | 31.41 | 361.058 |
| % | % | Custos diretos complementares | 2 % | 19107.903 | 382.158 |
|  |  | Custos diretos |  |  | 19490.061 |

Resíduos:
- colocação: mt53bps010b; fator de resíduo 0.0053

## Recursos

**mt53bps010b** Un Semi-pórtico de aço galvanizado
Dados técnicos: Custo energético 1384.375 MJ; Emissão de CO2 140.992 kg; Código LER 17 04 05; Massa do elemento 55 kg; Volume 0.02619 m3
Resíduos:
- embalagem: re170203 Plástico. (componente de resíduo); rendimento 0.04 kg; Código LER 17 02 03; Massa do elemento 1 kg; Volume 0.001667 m3
