# Sinal vertical de trânsito

- Propriedade do ficheiro: CYPE Ingenieros S.A.
- Formato: FIEBDC-3/2016
- Programa: Gerador de preços para construção civil. CYPE Ingenieros, S.A.
- Data: 14/02/2025
- Âmbito geográfico: Brasil
- Moeda: BRL
- Custos indiretos: 3 %
- Despesas gerais: 13 %
- Lucro: 6 %
- IVA: 17 %

## T Equipamento urbano

### TS Sinalização e suportes publicitários

#### TSV Sinalização vertical

**TSV050** Un Sinal vertical de trânsito.
Fornecimento e colocação sobre o suporte de sinal vertical de trânsito de aço galvanizado, circular, de 60 cm de diâmetro, com retro-reflexão nível 1 (E.G.). Inclusive acessórios, parafusos e elementos de ancoragem.
Inclui: Montagem.
Critério de medição de projeto: Número de unidades previstas, segundo documentação gráfica de Projeto.
Critério de quantitativos de obra: Será medido o número de unidades realmente fornecidas segundo especificações de Projeto.

| Código | Un | Descrição | Rendimento | Preço | Importância |
|---|---|---|---|---|---|
| mt53spc010a | Un | Sinal vertical de trânsito de aço galvanizado, circular, de 60 cm de diâmetro, com retro-reflexão nível 1 (E.G.), inclusive acessórios, parafusos e elementos de ancoragem. (material) | 1 | 161.76 | 161.760 |
| mq07cce010a | h | Caminhão com cesta elevatória de braço articulado de 16 m de altura máxima de trabalho e 260 kg de carga máxima. (equipamento) | 0.187 | 216.04 | 40.399 |
| mo041 | h | Oficial de obras de construção civil. (mão de obra) | 0.172 | 33.34 | 5.734 |
| mo087 | h | Ajudante de obras de construção civil. (mão de obra) | 0.172 | 31.49 | 5.416 |
| % | % | Custos diretos complementares | 2 % | 213.309 | 4.266 |
|  |  | Custos diretos |  |  | 217.575 |

Resíduos:
- colocação: mt53spc010a; fator de resíduo 0.0053

## Recursos

**mt53spc010a** Un Sinal vertical de trânsito de aço galvanizado
Dados técnicos: Custo energético 65.370 MJ; Emissão de CO2 6.464 kg; Código LER 17 04 05; Massa do elemento 2.45 kg; Volume 0.001167 m3
Resíduos:
- embalagem: re170203 Plástico. (componente de resíduo); rendimento 0.04 kg; Código LER 17 02 03; Massa do elemento 1 kg; Volume 0.001667 m3
