# Ensaio ultra-sónico de estacas

- Propriedade do ficheiro: CYPE Ingenieros S.A.
- Formato: FIEBDC-3/2016
- Programa: Gerador de preços para construção civil. CYPE Ingenieros, S.A.
- Data: 19/06/2025
- Âmbito geográfico: Brasil
- Moeda: BRL
- Custos indiretos: 3 %
- Despesas gerais: 13 %
- Lucro: 6 %
- IVA: 17 %

## X Controle de qualidade e ensaios

### XI Fundações

#### XIP Estacas

**XIP020** Un Ensaio ultra-sónico de estacas.
Ensaio ultra-sónico a realizar em obra, sobre uma estaca de até 60 cm de diâmetro, para a determinação da sua integridade estrutural segundo ASTM D6760.
Inclui: Deslocamento à obra. Realização dos ensaios. Redação de relatório dos resultados dos ensaios realizados.
Critério de medição de projeto: Ensaio a realizar, segundo documentação do Plano de controle de qualidade.

| Código | Un | Descrição | Rendimento | Preço | Importância |
|---|---|---|---|---|---|
| mt49pil020a | Un | Ensaio ultra-sónico para verificar a integridade estrutural de uma estaca de até 60 cm de diâmetro segundo ASTM D6760, inclusive instrumentação prévia com dois tubos de aço, uma diagrafia, deslocamento à obra e relatório de resultados. (material) | 1 | 972.22 | 972.220 |
| % | % | Custos diretos complementares | 2 % | 972.220 | 19.444 |
|  |  | Custos diretos |  |  | 991.664 |
