# Ensaio de blocos aparente

- Propriedade do ficheiro: CYPE Ingenieros S.A.
- Formato: FIEBDC-3/2016
- Programa: Gerador de preços para construção civil. CYPE Ingenieros, S.A.
- Data: 19/06/2025
- Âmbito geográfico: Brasil
- Moeda: BRL
- Custos indiretos: 3 %
- Despesas gerais: 13 %
- Lucro: 6 %
- IVA: 17 %

## X Controle de qualidade e ensaios

### XL Materiais cerâmicos

#### XLL Blocos

**XLL020** Un Ensaio de blocos aparente.
Ensaios a realizar em laboratório acreditado na área técnica correspondente, sobre uma amostra de bloco cerâmico aparente, recolhida em obra, para a determinação das seguintes características: tolerância dimensional, forma e aspecto.
Inclui: Deslocamento à obra. Coleta de amostras. Realização dos ensaios. Redação de relatório dos resultados dos ensaios realizados.
Critério de medição de projeto: Ensaio a realizar, segundo documentação do Plano de controle de qualidade.

| Código | Un | Descrição | Rendimento | Preço | Importância |
|---|---|---|---|---|---|
| mt49des010 | Un | Repercussão por deslocamento à obra para a coleta de amostras. (material) | 1 | 1.93 | 1.930 |
| mt49lch020 | Un | Coleta em obra de amostras de blocos cerâmicos, cujo peso não exceda 50 kg. (material) | 1 | 80.04 | 80.040 |
| mt49lch090 | Un | Ensaio para determinar a tolerância dimensional, forma e aspecto de uma amostra de blocos cerâmicos. (material) | 1 | 259.22 | 259.220 |
| mt49lch030 | Un | Relatório de resultados dos ensaios realizados sobre uma amostra de blocos cerâmicos. (material) | 1 | 250.36 | 250.360 |
| % | % | Custos diretos complementares | 2 % | 591.550 | 11.831 |
|  |  | Custos diretos |  |  | 603.381 |
