# Sistema provisório de proteção de borda de laje, classe B, em coberturas inclinadas com beiral

- Propriedade do ficheiro: CYPE Ingenieros S.A.
- Formato: FIEBDC-3/2016
- Programa: Gerador de preços para construção civil. CYPE Ingenieros, S.A.
- Data: 29/05/2024
- Âmbito geográfico: Brasil
- Moeda: BRL
- Custos indiretos: 3 %
- Despesas gerais: 13 %
- Lucro: 6 %
- IVA: 17 %

## Y Segurança e saúde

### YC Sistemas de proteção coletiva

#### YCF Proteção perimetral de bordas de laje

**YCF023** m Sistema provisório de proteção de borda de laje, classe B, em coberturas inclinadas com beiral.
Sistema provisório de proteção de borda de laje, classe B, em coberturas inclinadas com beiral, de 1 m de altura mínima sobre a superfície de trabalho, que permite uma inclinação até 15° em relação ao plano vertical e proporciona resistência só para cargas estáticas e para superfícies de trabalho com um ângulo de inclinação máximo de 30°, formado por: travessa principal de tubo de aço de 25 mm de diâmetro e 1400 mm de comprimento, amortizável em 150 utilizações; travessa intermediária de tubo de aço de 25 mm de diâmetro e 1400 mm de comprimento, colocada de forma que uma esfera de 250 mm não passe através de qualquer abertura, amortizável em 150 utilizações; rodapé metálico de 3 m de comprimento, que tenha a borda superior pelo menos 15 cm por cima da superfície de trabalho, amortizável em 150 utilizações e prumo de segurança, composto por tubo retangular metálico de 1,5 m de comprimento e uma base fixa formada por placa metálica para a fixação ao paramento, tubo retangular metálico com perfurações para permitir o deslocamento do tubo vertical e tubo metálico de reforço para estabilizar a base, separados entre si uma distância máxima de 1,4 m, amortizáveis em 20 utilizações.
Critério de medição de projeto: Comprimento medido segundo Plano de Segurança e Saúde.
Critério de quantitativos de obra: Será medido o comprimento realmente montado segundo especificações do Plano de Segurança e Saúde.

| Código | Un | Descrição | Rendimento | Preço | Importância |
|---|---|---|---|---|---|
| mt50spb090a | Un | Prumo de segurança, composto por tubo retangular metálico de 40x40 mm e 1,5 m de comprimento e uma base fixa formada por placa metálica para a fixação ao paramento, tubo retangular metálico com perfurações para permitir o deslocamento do tubo vertical e tubo metálico de reforço para estabilizar a base. (material) | 0.051 | 217.97 | 11.116 |
| mt50spb050b | Un | Travessa para prumo, de tubo de aço pintado em forno em epóxi-poliéster, de 25 mm de diâmetro e 1400 mm de comprimento. (material) | 0.019 | 10.86 | 0.206 |
| mt50spb070 | Un | Rodapé metálico de 3 m de comprimento e 150 mm de altura, pintado em forno em epóxi-poliéster. (material) | 0.002 | 60.51 | 0.121 |
| mo119 | h | Oficial de 1ª Montador de proteções e sinalização de Segurança e Saúde. (mão de obra) | 0.178 | 32.24 | 5.739 |
| mo120 | h | Operário Montador de proteções e sinalização de Segurança e Saúde. (mão de obra) | 0.178 | 27.81 | 4.950 |
| % | % | Custos diretos complementares | 2 % | 22.132 | 0.443 |
|  |  | Custos diretos |  |  | 22.575 |

Resíduos:
- colocação: mt50spb090a; fator de resíduo 1
- colocação: mt50spb050b Travessa para prumo, de tubo de aço pintado em forno em epóxi-poliéster, de 25 mm de diâmetro e 1400 mm de comprimento; fator de resíduo 1
- colocação: mt50spb070 Rodapé metálico de 3 m de comprimento e 150 mm de altura, pintado em forno em epóxi-poliéster; fator de resíduo 1

## Recursos

**mt50spb090a** Un Prumo de segurança
Dados técnicos: Custo energético 108.130 MJ; Emissão de CO2 5.610 kg; Código LER 17 04 05; Massa do elemento 11 kg; Volume 0.005238 m3

**mt50spb050b** Un Travessa para prumo, de tubo de aço pintado em forno em epóxi-poliéster, de 25 mm de diâmetro e 1400 mm de comprimento
Dados técnicos: Custo energético 12.779 MJ; Emissão de CO2 0.663 kg; Código LER 17 04 05; Massa do elemento 1.3 kg; Volume 0.000619 m3

**mt50spb070** Un Rodapé metálico de 3 m de comprimento e 150 mm de altura, pintado em forno em epóxi-poliéster
Dados técnicos: Custo energético 88.470 MJ; Emissão de CO2 4.590 kg; Código LER 17 04 05; Massa do elemento 9 kg; Volume 0.004286 m3
