# Linha de vida horizontal permanente, de cabo de aço, sem amortecedor de quedas

- Propriedade do ficheiro: CYPE Ingenieros S.A.
- Formato: FIEBDC-3/2016
- Programa: Gerador de preços para construção civil. CYPE Ingenieros, S.A.
- Data: 19/06/2025
- Âmbito geográfico: Brasil
- Moeda: BRL
- Custos indiretos: 3 %
- Despesas gerais: 13 %
- Lucro: 6 %
- IVA: 17 %

## Y Segurança e saúde

### YC Sistemas de proteção coletiva

#### YCL Linhas e dispositivos de ancoragem

**YCL110** Un Linha de vida horizontal permanente, de cabo de aço, sem amortecedor de quedas.
Linha de vida horizontal permanente, de cabo de aço, sem amortecedor de quedas, de 10 m de comprimento, classe C, composta por 2 ancoragens terminais de liga de alumínio L-2653 com tratamento térmico T6, acabamento com tinta epóxi-poliéster; 1 ancoragem intermediária de liga de alumínio L-2653 com tratamento térmico T6, acabamento com tinta epóxi-poliéster; cabo flexível de aço galvanizado, de 10 mm de diâmetro, composto por 7 cordões de 19 fios; tensor com olhal em um extremo e gancho no extremo oposto; conjunto de um fixador de cabos e um terminal manual; protetor para cabo; placa de sinalização e conjunto de dois precintos de segurança. Inclusive elementos de fixação para a fixação dos componentes da linha de vida ao suporte.
Critério de medição de projeto: Número de unidades previstas, segundo Plano de Segurança e Saúde.
Critério de quantitativos de obra: Medir-se-á o número de unidades realmente colocadas segundo especificações do Plano de Segurança e Saúde.

| Código | Un | Descrição | Rendimento | Preço | Importância |
|---|---|---|---|---|---|
| mt50spl110 | Un | Ancoragem terminal de liga de alumínio L-2653 com tratamento térmico T6, acabamento com tinta epóxi-poliéster. (material) | 2 | 35.81 | 71.620 |
| mt50spl105a | Un | Fixação composta por bucha química, arruela e parafuso de aço de 12 mm de diâmetro e 80 mm de comprimento. (material) | 10 | 14.47 | 144.700 |
| mt50spl120 | Un | Ancoragem intermediária de liga de alumínio L-2653 com tratamento térmico T6, acabamento com tinta epóxi-poliéster. (material) | 1 | 93.18 | 93.180 |
| mt50spl130a | m | Cabo flexível de aço galvanizado, de 10 mm de diâmetro, composto por 7 cordões de 19 fios, inclusive prensado terminal com casquilho de cobre e guarda cabo em um extremo. (material) | 10.5 | 6.4 | 67.200 |
| mt50spl040 | Un | Tensor com olhal em um extremo e gancho no extremo oposto. (material) | 1 | 241.17 | 241.170 |
| mt50spl050 | Un | Conjunto de um fixador de cabos e um terminal manual, de aço inoxidável. (material) | 1 | 91.35 | 91.350 |
| mt50spl080 | Un | Protetor para cabo, de PVC, cor amarelo. (material) | 1 | 14.62 | 14.620 |
| mt50spl060 | Un | Placa de sinalização da linha de vida. (material) | 1 | 45.31 | 45.310 |
| mt50spl070 | Un | Conjunto de dois precintos de segurança. (material) | 1 | 54.81 | 54.810 |
| mo119 | h | Oficial de 1ª Montador de proteções e sinalização de Segurança e Saúde. (mão de obra) | 0.736 | 33.34 | 24.538 |
| mo120 | h | Operário Montador de proteções e sinalização de Segurança e Saúde. (mão de obra) | 1.104 | 28.94 | 31.950 |
| % | % | Custos diretos complementares | 2 % | 880.448 | 17.609 |
|  |  | Custos diretos |  |  | 898.057 |

Resíduos:
- colocação: mt50spl130a; fator de resíduo 0.0145207

## Recursos

**mt50spl110** Un Ancoragem terminal de liga de alumínio L-2653 com tratamento térmico T6, acabamento com tinta epóxi-poliéster
Dados técnicos: Custo energético 22.429 MJ; Emissão de CO2 1.709 kg
Resíduos:
- embalagem: re150101 Embalagens de papel e cartão. (componente de resíduo); rendimento 0.072 kg; Código LER 15 01 01; Massa do elemento 1 kg; Volume 0.001333 m3

**mt50spl120** Un Ancoragem intermediária de liga de alumínio L-2653 com tratamento térmico T6, acabamento com tinta epóxi-poliéster
Dados técnicos: Custo energético 19.854 MJ; Emissão de CO2 1.520 kg
Resíduos:
- embalagem: re150101 Embalagens de papel e cartão; rendimento 0.072 kg

**mt50spl130a** m Cabo flexível de aço galvanizado
Dados técnicos: Custo energético 15.406 MJ; Emissão de CO2 1.627 kg; Código LER 17 04 11; Massa do elemento 0.6123 kg; Volume 0.000408 m3
Resíduos:
- embalagem: re150101 Embalagens de papel e cartão; rendimento 0.07 kg

**mt50spl040** Un Tensor com olhal em um extremo e gancho no extremo oposto
Dados técnicos: Custo energético 8.194 MJ; Emissão de CO2 0.392 kg
Resíduos:
- embalagem: re150101 Embalagens de papel e cartão; rendimento 0.072 kg

**mt50spl050** Un Conjunto de um fixador de cabos e um terminal manual, de aço inoxidável
Dados técnicos: Custo energético 26.863 MJ; Emissão de CO2 4.908 kg
Resíduos:
- embalagem: re150101 Embalagens de papel e cartão; rendimento 1.245 kg

**mt50spl060** Un Placa de sinalização da linha de vida
Dados técnicos: Custo energético 56.207 MJ; Emissão de CO2 2.815 kg
Resíduos:
- embalagem: re150101 Embalagens de papel e cartão; rendimento 0.03 kg
