# Porta metálica para acesso de pedestres, em vedação provisória de terreno

- Propriedade do ficheiro: CYPE Ingenieros S.A.
- Formato: FIEBDC-3/2016
- Programa: Gerador de preços para construção civil. CYPE Ingenieros, S.A.
- Data: 29/05/2024
- Âmbito geográfico: Brasil
- Moeda: BRL
- Custos indiretos: 3 %
- Despesas gerais: 13 %
- Lucro: 6 %
- IVA: 17 %

## Y Segurança e saúde

### YC Sistemas de proteção coletiva

#### YCR Vedação provisória de terreno

**YCR025** Un Porta metálica para acesso de pedestres, em vedação provisória de terreno.
Porta para acesso de pedestres de chapa de aço galvanizado, de uma folha, de 0,9x2,0 m, com lingueta para cadeado, colocada em vedação provisória de terreno, fixada através de postes do mesmo material, cravados no terreno, amortizável em 5 utilizações.
Critério de medição de projeto: Número de unidades previstas, segundo Plano de Segurança e Saúde.
Critério de quantitativos de obra: Medir-se-á o número de unidades realmente colocadas segundo especificações do Plano de Segurança e Saúde.

| Código | Un | Descrição | Rendimento | Preço | Importância |
|---|---|---|---|---|---|
| mt50spv011a | Un | Porta para acesso de pedestres de chapa de aço galvanizado, de uma folha, de 0,9x2,0 m, com lingueta para cadeado, fixada através de postes do mesmo material. (material) | 0.2 | 814.8 | 162.960 |
| mo119 | h | Oficial de 1ª Montador de proteções e sinalização de Segurança e Saúde. (mão de obra) | 0.201 | 32.24 | 6.480 |
| mo120 | h | Operário Montador de proteções e sinalização de Segurança e Saúde. (mão de obra) | 0.201 | 27.81 | 5.590 |
| % | % | Custos diretos complementares | 2 % | 175.030 | 3.501 |
|  |  | Custos diretos |  |  | 178.531 |

Resíduos:
- colocação: mt50spv011a; fator de resíduo 0.0053

## Recursos

**mt50spv011a** Un Porta para acesso de pedestres de chapa de aço galvanizado
Dados técnicos: Custo energético 455.675 MJ; Emissão de CO2 46.272 kg; Código LER 17 04 05; Massa do elemento 18 kg; Volume 0.008571 m3
Resíduos:
- embalagem: re170203 Plástico. (componente de resíduo); rendimento 0.04 kg; Código LER 17 02 03; Massa do elemento 1 kg; Volume 0.001667 m3
