# Sistema de fixação e retenção

- Propriedade do ficheiro: CYPE Ingenieros S.A.
- Formato: FIEBDC-3/2016
- Programa: Gerador de preços para construção civil. CYPE Ingenieros, S.A.
- Data: 29/05/2024
- Âmbito geográfico: Brasil
- Moeda: BRL
- Custos indiretos: 3 %
- Despesas gerais: 13 %
- Lucro: 6 %
- IVA: 17 %

## Y Segurança e saúde

### YI Equipamentos de proteção individual

#### YID Contra quedas de altura

**YID020** Un Sistema de fixação e retenção.
Sistema de fixação e retenção composto por um conector básico (classe B) que permite ensamblar o sistema com um dispositivo de ancoragem, amortizável em 4 utilizações; uma corda de fibra de comprimento fixo como elemento de amarração, amortizável em 4 utilizações; um absorvedor de energia encarregado de dissipar a energia cinética desenvolvida durante uma queda desde uma altura determinada, amortizável em 4 utilizações e um cinto de segurança tipo paraquedista de assento constituído por bandas, ferragens e fivelas que, formando um cinto com um ponto de engate em baixo, unido aos respectivos suportes que rodeiam cada perna, permitem sustentar o corpo de uma pessoa consciente em posição sentada, amortizável em 4 utilizações.
Critérios considerados na determinação do preço da unidade de obra: O preço não inclui o dispositivo de ancoragem para ensamblar o sistema anti-quedas.
Critério de medição de projeto: Número de unidades previstas, segundo Plano de Segurança e Saúde.
Critério de quantitativos de obra: Será medido o número de unidades realmente fornecidas segundo especificações do Plano de Segurança e Saúde.

| Código | Un | Descrição | Rendimento | Preço | Importância |
|---|---|---|---|---|---|
| mt50epd010d | Un | Conector básico (classe B), EPI de categoria III, cumprindo todos os requisitos de segurança. (material) | 0.25 | 54.59 | 13.648 |
| mt50epd012ad | Un | Corda de fibra como elemento de amarração, de comprimento fixo, EPI de categoria III, cumprindo todos os requisitos de segurança. (material) | 0.25 | 231.07 | 57.768 |
| mt50epd013d | Un | Absorvedor de energia, EPI de categoria III, cumprindo todos os requisitos de segurança. (material) | 0.25 | 329.76 | 82.440 |
| mt50epd015d | Un | Cinto de segurança tipo paraquedista de assento, EPI de categoria III, cumprindo todos os requisitos de segurança. (material) | 0.25 | 333.7 | 83.425 |
| % | % | Custos diretos complementares | 2 % | 237.281 | 4.746 |
|  |  | Custos diretos |  |  | 242.027 |
