# Par de luvas

- Propriedade do ficheiro: CYPE Ingenieros S.A.
- Formato: FIEBDC-3/2016
- Programa: Gerador de preços para construção civil. CYPE Ingenieros, S.A.
- Data: 29/05/2024
- Âmbito geográfico: Brasil
- Moeda: BRL
- Custos indiretos: 3 %
- Despesas gerais: 13 %
- Lucro: 6 %
- IVA: 17 %

## Y Segurança e saúde

### YI Equipamentos de proteção individual

#### YIM Para as mãos e os braços

**YIM010** Un Par de luvas.
Par de luvas contra riscos mecânicos, de algodão com reforço de crute vaca na palma, resistente à abrasão, ao corte por lâmina, ao rasgamento e à perfuração, amortizável em 4 utilizações.
Critério de medição de projeto: Número de unidades previstas, segundo Plano de Segurança e Saúde.
Critério de quantitativos de obra: Será medido o número de unidades realmente fornecidas segundo especificações do Plano de Segurança e Saúde.

| Código | Un | Descrição | Rendimento | Preço | Importância |
|---|---|---|---|---|---|
| mt50epm010cd | Un | Par de luvas contra riscos mecânicos, EPI de categoria II, cumprindo todos os requisitos de segurança. (material) | 0.25 | 48.37 | 12.093 |
| % | % | Custos diretos complementares | 2 % | 12.093 | 0.242 |
|  |  | Custos diretos |  |  | 12.335 |
