# Ramal de ligação provisório à instalação provisória pré-fabricada de obra

- Propriedade do ficheiro: CYPE Ingenieros S.A.
- Formato: FIEBDC-3/2016
- Programa: Gerador de preços para construção civil. CYPE Ingenieros, S.A.
- Data: 27/09/2024
- Âmbito geográfico: Brasil
- Moeda: BRL
- Custos indiretos: 3 %
- Despesas gerais: 13 %
- Lucro: 6 %
- IVA: 17 %

## Y Segurança e saúde

### YP Instalações provisórias de higiene e bem-estar

#### YPA Ligações às instalações provisórias pré-fabricadas

**YPA010** Un Ramal de ligação provisório à instalação provisória pré-fabricada de obra.
Ramal de ligação provisório de eletricidade aérea à instalação provisória pré-fabricada de obra. Inclusive ligação ao quadro de distribuição provisório de obra, até uma distância máxima de 50 m.
Inclui: Marcação dos apoios de madeira bem entivados. Aplanamento e orientação dos apoios. Colocação do condutor. Estiramento dos condutores entre apoios. Fixação por grampos do cabo em paredes. Instalação das caixas de derivação e proteção. Montagem, ligação e verificação do seu correto funcionamento. Desmontagem do conjunto.
Critério de medição de projeto: Número de unidades previstas, segundo Plano de Segurança e Saúde.
Critério de quantitativos de obra: Medir-se-á o número de unidades realmente executadas segundo especificações do Plano de Segurança e Saúde.

| Código | Un | Descrição | Rendimento | Preço | Importância |
|---|---|---|---|---|---|
| mt50ica010a | Un | Ramal de ligação provisório elétrica à instalação provisória pré-fabricada de obra. (material) | 1 | 634.46 | 634.460 |
| % | % | Custos diretos complementares | 2 % | 634.460 | 12.689 |
|  |  | Custos diretos |  |  | 647.149 |
