# Conjunto de instalações provisórias de higiene e bem-estar

- Propriedade do ficheiro: CYPE Ingenieros S.A.
- Formato: FIEBDC-3/2016
- Programa: Gerador de preços para construção civil. CYPE Ingenieros, S.A.
- Data: 29/05/2024
- Âmbito geográfico: Brasil
- Moeda: BRL
- Custos indiretos: 3 %
- Despesas gerais: 13 %
- Lucro: 6 %
- IVA: 17 %

## Y Segurança e saúde

### YP Instalações provisórias de higiene e bem-estar

#### YPX Conjunto de instalações provisórias de higiene e bem-estar

**YPX010** Un Conjunto de instalações provisórias de higiene e bem-estar.
Preço: 5293.6
Conjunto de instalações provisórias de higiene e bem-estar, necessárias para o cumprimento da regulamentação vigente em matéria de Segurança e Saúde no Trabalho.
Critérios considerados na determinação do preço da unidade de obra: O preço inclui o aluguel, construção ou adaptação de locais para este fim, a manutenção em condições de segurança durante todo o período de tempo necessário e a demolição ou remoção final.
Critério de medição de projeto: Número de unidades previstas, segundo Plano de Segurança e Saúde.
Critério de quantitativos de obra: Amortização em forma de aluguel mensal, segundo as condições definidas no contrato subscrito com a empresa fornecedora.

| Código | Un | Descrição | Preço |
|---|---|---|---|
| % | % | Custos diretos complementares | 0 |
