# Bandeirola

- Propriedade do ficheiro: CYPE Ingenieros S.A.
- Formato: FIEBDC-3/2016
- Programa: Gerador de preços para construção civil. CYPE Ingenieros, S.A.
- Data: 01/10/2024
- Âmbito geográfico: Brasil
- Moeda: BRL
- Custos indiretos: 3 %
- Despesas gerais: 13 %
- Lucro: 6 %
- IVA: 17 %

## Y Segurança e saúde

### YS Sinalização provisória de obras

#### YSN Sinalização manual

**YSN010** Un Bandeirola.
Bandeirola para sinalização, de material têxtil, com recobrimento de material plástico, de 40x50 cm, de cor vermelho e haste de madeira de 1 m, amortizável em 5 utilizações.
Critério de medição de projeto: Número de unidades previstas, segundo Plano de Segurança e Saúde.
Critério de quantitativos de obra: Será medido o número de unidades realmente fornecidas segundo especificações do Plano de Segurança e Saúde.

| Código | Un | Descrição | Rendimento | Preço | Importância |
|---|---|---|---|---|---|
| mt50bal020 | Un | Bandeirola para sinalização, de material têxtil, com recobrimento de material plástico, de 40x50 cm, de cor vermelho e haste de madeira de 1 m. (material) | 0.2 | 25.58 | 5.116 |
| mo120 | h | Operário Montador de proteções e sinalização de Segurança e Saúde. (mão de obra) | 0.023 | 27.81 | 0.640 |
| % | % | Custos diretos complementares | 2 % | 5.756 | 0.115 |
|  |  | Custos diretos |  |  | 5.871 |
