# Duto de lã mineral

- Propriedade do ficheiro: CYPE INGENIEROS, S.A.
- Formato: FIEBDC-3/2002
- Âmbito geográfico: Brasil
- Moeda: BRL
- Custos indiretos: 3.00 %
- Despesas gerais: 13.00 %
- Lucro: 6.00 %
- IVA: 17.00 %

## I Instalações

### IC Aquecimento, refrigeração, climatização e água quente

#### ICR Sistemas de condução de ar

**ICR021** m² Duto de lã mineral.
Duto retangular para a distribuição de ar climatizado formada por painel rígido de alta densidade de lã de vidro Climaver Neto "ISOVER", de 25 mm de espessura, revestido por um complexo triplex alumínio à vista + malha de fibra de vidro + kraft pelo exterior e um tecido de vidro acústico de alta resistência mecânica (tecido NETO) pelo interior, resistência térmica 0,78 m²K/W, condutibilidade térmica 0,032 W/(mK), instalado com sistema Climaver Metal composto por perfis de alumínio extrudido Perfiver L "ISOVER" nas arestas longitudinais do duto e Perfiver H "ISOVER" para a formação de portas de inspeção, ligações a máquinas, a grelhas ou difusores. Incluindo curvas, derivações, vedação de ligações com cola Climaver, embocaduras, suportes metálicos galvanizados, elementos de fixação, vedação de tramos com fita Climaver Neto de alumínio, acessórios de montagem e peças especiais.
Inclui: Marcação do traçado dos dutos. Marcação e posterior ancoragem dos suportes dos dutos. Montagem e fixação de dutos. Vedação das ligações. Verificação do seu correto funcionamento. Limpeza final.
Critério de medição de projeto: Superfície projetada, segundo documentação gráfica de Projeto, calculada como produto do perímetro exterior pelo comprimento do tramo, medida entre os eixos dos elementos ou dos pontos a ligar, sem desligar as peças especiais.
Critério de quantitativos de obra: Medir-se-á a superfície realmente executada segundo especificações de Projeto.

| Código | Un | Descrição | Rendimento | Preço | Importância |
|---|---|---|---|---|---|
| mt42coi010la | m² | Painel rígido de alta densidade de lã de vidro Climaver Neto "ISOVER", de 25 mm de espessura, revestido por um complexo triplex alumínio à vista + malha de fibra de vidro + kraft pelo exterior e um tecido de vidro acústico de alta resistência mecânica (tecido NETO) pelo interior, para a formação de dutos autoportantes para a distribuição de ar em climatização, resistência térmica 0,78 m²K/W, condutibilidade térmica 0,032 W/(mK), Euroclasse B-s1, d0 de reação ao fogo, com código de designação MW-EN 14303-T5-MV1. (material) | 1.150 | 103.47 | 118.99 |
| mt42coi020b | m | Fita "Climaver Neto" de alumínio de 50 microns de espessura e 63 mm de largura, com revestimento exterior acabado em cor preto, com adesivo à base de resinas acrílicas, para a vedação de uniões de dutos de lã de vidro "Climaver Neto". (material) | 1.500 | 2.62 | 3.93 |
| mt42coi030 | kg | Cola vinílica em dispersão aquosa, Cola Climaver "ISOVER", para união de dutos de lã de vidro. (material) | 0.010 | 75.87 | 0.76 |
| mt42con025 | Un | Suporte metálico de aço galvanizado para fixação à laje de duto retangular de lã mineral para a distribuição de ar em climatização. (material) | 0.500 | 28.53 | 14.27 |
| mt42coi040a | m | Perfil de alumínio extrudido de 1,155 m de comprimento e 1 mm de espessura, Perfiver L "ISOVER", para colocar nas arestas longitudinais de dutos autoportantes para a distribuição de ar em climatização com sistema Climaver Metal. (material) | 1.000 | 16.08 | 16.08 |
| mt42coi050a | m | Perfil de alumínio extrudido em forma de h minúsculo, de 2 m de comprimento e 1,1 mm de espessura, Perfiver H "ISOVER", para a formação de portas de inspeção, ligações a máquinas, a grelhas ou difusores em dutos autoportantes para a distribuição de ar em climatização com sistema Climaver Metal. (material) | 1.000 | 35.49 | 35.49 |
| mt42www011 | Un | Repercussão, por m², de material auxiliar para fixação e elaboração de dutos de ar em instalações de climatização. (material) | 0.100 | 89.06 | 8.91 |
| mo012 | h | Montador de dutos de fibras minerais. (mão de obra) | 0.523 | 40.91 | 21.40 |
| mo083 | h | Ajudante de montador de dutos de fibras minerais. (mão de obra) | 0.523 | 30.23 | 15.81 |
| % | % | Custos diretos complementares | 2 % | 235.64 | 4.71 |
|  |  | Custos diretos |  |  | 240.35 |
