# Duto de lã mineral

- Propriedade do ficheiro: CYPE INGENIEROS, S.A.
- Formato: FIEBDC-3/2002
- Âmbito geográfico: Brasil
- Moeda: BRL
- Custos indiretos: 3.00 %
- Despesas gerais: 13.00 %
- Lucro: 6.00 %
- IVA: 17.00 %

## I Instalações

### IC Aquecimento, refrigeração, climatização e água quente

#### ICR Sistemas de condução de ar

**ICR021** m² Duto de lã mineral.
Duto retangular para a distribuição de ar climatizado formada por painel rígido de alta densidade de lã de vidro Climaver A2 Deco "ISOVER", de 25 mm de espessura, revestido com um composto multicamada que atua como barreira de vapor, cor a escolher pelo exterior e tecido NETO pelo interior, resistência térmica 0,78 m²K/W, condutibilidade térmica 0,032 W/(mK). Incluindo curvas, derivações, vedação de ligações com cola Climaver, embocaduras, suportes metálicos galvanizados, elementos de fixação, vedação de tramos com fita Climaver Deco de alumínio, acessórios de montagem e peças especiais.
Inclui: Marcação do traçado dos dutos. Marcação e posterior ancoragem dos suportes dos dutos. Montagem e fixação de dutos. Vedação das ligações. Verificação do seu correto funcionamento. Limpeza final.
Critério de medição de projeto: Superfície projetada, segundo documentação gráfica de Projeto, calculada como produto do perímetro exterior pelo comprimento do tramo, medida entre os eixos dos elementos ou dos pontos a ligar, sem desligar as peças especiais.
Critério de quantitativos de obra: Medir-se-á a superfície realmente executada segundo especificações de Projeto.

| Código | Un | Descrição | Rendimento | Preço | Importância |
|---|---|---|---|---|---|
| mt42coi015b | m² | Painel rígido de alta densidade de lã de vidro Climaver A2 Deco "ISOVER", de 25 mm de espessura, revestido com um composto multicamada que atua como barreira de vapor, cor a escolher pelo exterior e tecido NETO pelo interior, para a formação de dutos autoportantes para a distribuição de ar em climatização, resistência térmica 0,78 m²K/W, condutibilidade térmica 0,032 W/(mK), Euroclasse A2-s1, d0 de reação ao fogo, com código de designação MW-EN 14303-T5-MV1. (material) | 1.150 | 182.82 | 210.24 |
| mt42coi020c | m | Fita "Climaver Deco" de alumínio de 50 microns de espessura e 63 mm de largura, com revestimento exterior do composto multicamada Deco, com adesivo à base de resinas acrílicas, para a vedação de uniões de dutos de lã de vidro "Climaver Deco". (material) | 1.500 | 5.60 | 8.40 |
| mt42coi030 | kg | Cola vinílica em dispersão aquosa, Cola Climaver "ISOVER", para união de dutos de lã de vidro. (material) | 0.010 | 75.87 | 0.76 |
| mt42con025 | Un | Suporte metálico de aço galvanizado para fixação à laje de duto retangular de lã mineral para a distribuição de ar em climatização. (material) | 0.500 | 28.53 | 14.27 |
| mt42www011 | Un | Repercussão, por m², de material auxiliar para fixação e elaboração de dutos de ar em instalações de climatização. (material) | 0.100 | 89.06 | 8.91 |
| mo012 | h | Montador de dutos de fibras minerais. (mão de obra) | 0.366 | 40.91 | 14.97 |
| mo083 | h | Ajudante de montador de dutos de fibras minerais. (mão de obra) | 0.366 | 30.23 | 11.06 |
| % | % | Custos diretos complementares | 2 % | 268.61 | 5.37 |
|  |  | Custos diretos |  |  | 273.98 |
